# A 13 AS Lübbenau und Freiwalde
Angebotsaufforderung (GAEB 90, DA83)
Vergabenummer: NOO-2025-0143
Eröffnung: 06.06.25 10:00
Ende der Zuschlagsfrist: 10.07.25
Währung: EUR
Auftraggeber: Autobahn GmbH des Bundes

## A 13- AS Lübbenau und Freiwalde Deckschi
Datum: 17.06.26

### Abschnitt 00 Hilfsleistungen

#### Unterabschnitt 00.00 SiGe-Koordinator

**00.00.0001 SiGe-Koordinator stellen**
Sicherheits- und Gesundheitsschutzkoordinator waehrend
der Ausführung des Bauvorhabens gemaeß
Baustellenverordnung § 3 Abs. 2+3 nach Baubeschreibung
stellen. Der Koordinator nimmt diese Aufgaben auch fuer
Teilleistungen wahr, die Nachunternehmern übertragen
werden sowie für raeumlich und zeitlich parallel und
versetzt stattfindende Leistungserbringung.
Menge: 1,000 Psch

**00.00.0002 SiGe-Plan erstellen**
StL-Nr. 219101513
Sicherheits- und Gesundheitsschutzplan (SiGe-Plan) nach
RAB 31 erstellen und mit dem Sicherheits- und Gesundheitsschutzkoordinator dieser und weiterer berührter
Baustellen abstimmen. Bei erheblichen Änderungen in der
Ausführung des Bauvorhabens anpassen. Den SiGe-Plan für
jeden Beschäftigten einsehbar auf der Baustelle vorhalten.
Menge: 1,000 Psch
Zuordnung: 101

**00.00.0003 SiGe-Plan des AG fortschreiben**
StL-Nr. 219101518
Sicherheits- und Gesundheitsschutzplan (SiGe-Plan) nach
RAB 31 fortschreiben und mit dem Sicherheits- und Ge-
sundheitsschutzkoordinator dieser und weiterer
berührter Baustellen abstimmen. Bei erheblichen Änderungen in der Ausführung des Bauvorhabens anpassen. Den
SiGe-Plan für jeden Beschäftigten einsehbar auf der
Baustelle vorhalten.
Menge: 1,000 Psch
Zuordnung: 101

#### Unterabschnitt 00.01 Hilfsleistungen

**00.01.0001 Probegefäß liefern 10-l-Blecheimer**
StL-Nr. 21910171210
Probegefäß zur Aufnahme von Baustoffproben, für Kontrollprüfungen und für Rückstellproben des AG liefern.
Probegefäß = sauberer 10-l-Blecheimer mit dicht schließendem Deckel.
Menge: 24,000 St
Zuordnung: 101

**00.01.0002 Materialprobe entn. und übergeben**
StL-Nr. 21910173299
Materialprobe nach Unterlagen des AG entnehmen und im
Baubereich dem AG übergeben.
Abmessungen 'ca. 5 kg'
Material 'Asphaltmischgut'
Menge: 24,000 St
Zuordnung: 101

**00.01.0003 Prüfung fertige Leistung Neuzustand**
StL-Nr. 221131607
Durchführung der Prüfung der fertigen Leistung im Neuzustand für alle ausgeführten Markierungssysteme durch
eine anerkannte Prüfstelle.
Menge: 1,000 Psch
Zuordnung: 131

### Abschnitt 01 vorbereitende Maßnahmen

#### Unterabschnitt 01.00 Baustelleneinrichtung

**01.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.00.0002 Baustelle räumen Sämtl. LV-Abschn.**
StL-Nr. 21910111201
Baustelle von allen Geräten, Anlagen, Einrichtungen und
dgl. räumen. Benutzte Flächen und Wege entsprechend dem
ursprünglichen Zustand herrichten. Soweit nicht für
bestimmte Leistungen für das Räumen der Baustelle gesonderte Positionen im Leistungsverzeichnis enthalten
sind, gilt die Pauschale
für alle Leistungen sämtlicher Abschnitte des Leistungsverzeichnisses.
Menge: 1,000 Psch
Zuordnung: 101

### Abschnitt 02 AS Lübbenau-rechte RF

#### Unterabschnitt 02.00 Verkehrssicherung

**02.00.0001 Verkehrszeichenpläne aufstellen**
Verkehrszeichenpläne für notwendige Verkehrsführungen
zum Betreiben der Baustelle bei Vollsperrung (Sperrung
AS Lübbenau  rechte Richtungsfahrbahn)und für die
Umleitungsstrecke herstellen, genehmigen lassen und
umsetzen.
Unverzüglich nach Zuschlagserteilung  sind die
erforderlichen Verkehrszeichenpläne nach § 45 StVO
4-fach zu fertigen und nach Abstimmung mit dem AG bei
der Verkehrsbehörde die rechtlichen Anordnungen
einzuholen. Änderungen und Ergänzungen einarbeiten.
Genehmigte Pläne rechtzeitig dem AG und der zuständigen
Polizeidienststelle übergeben. Abstimmungen mit den betreffenden Verkehrsbehörden.
Einschließlich erforderlicher Gebühren für die
Einholung sämtlicher für die Anordnung der
Verkehrsführungen erforderlichen Genehmigungen.
Menge: 1,000 Psch

*Hinweis*
Verkehrssicherung auf der  Autobahn

**02.00.0002 Verkehrssich. läng. Dauer aufbauen Arbeitsstelle*Anordnung Unt. AG**
StL-Nr. 22110510519999199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'DI/3r modifiziert, Sperrung des
1.Fahrstreifens,'
Vorhandene Verkehrsschilder 'außer Kraft  setzen '
Länge des Arbeitsbereiches 'ca. 1200m zwischen Beginn
Ausfädelstreifen bis Ende Einfädelstreifen '
Für Verkehrsführungsphase 'Vollsperrung AS rechte RF'
Verkehrsrechtliche Anordnung nach Unterlagen des AG
einholen und zugehörige Unterlagen erstellen. Erforderliche Ortsbesichtigungen zur Erstellung der Planunterlagen für die verkehrsrechtliche Anordnung durchführen.
Anfallende Gebühren 'sind einzurechnen '
Menge: 1,000 Psch
Zuordnung: 105

**02.00.0003 Längsmarkierung Typ II herstellen durchg.Fstr.begr.*Breite 0,15 m*mind. P 5*Markierung entf.**
StL-Nr. 22110533222901901
Längsmarkierung Typ II einschl. evtl. Sperrflächenumrandung als vorübergehende Markierung herstellen, warten und instand setzen. Vormarkieren. Vorübergehende
Verkehrssicherungsmaßnahmen durchführen. Abgerechnet
wird der markierte Strich, bei Doppelstrichen zwei
Striche.
Durchgehend als Fahrstreifenbegrenzung.
Strichbreite = 0,15 m.
Markierungssystem aus 'gelber Folie '
Verkehrsklasse mindestens P 5.
Markierung auf 'Fahrbahn der A 13'
Markierung entfernen. Abfall aufnehmen und nach Wahl
des AN verwerten.
Menge: 1200,000 m
Zuordnung: 105

**02.00.0004 Verkehrssich. läng. Dauer vorhalten**
StL-Nr. 22110511090
Verkehrssicherung längerer Dauer vorhalten, warten, instand setzen und betreiben. Vorübergehende Verkehrssicherungsmaßnahmen durchführen. Die Kontrolle der Verkehrssicherung wird gesondert vergütet.
Verkehrssicherung der OZ '02.00.0002'
Menge: 6,000 d
Zuordnung: 105

**02.00.0005 Verkehrssich. läng. Dauer abbauen*in Kraft setzen**
StL-Nr. 2211051209209
Verkehrssicherung an Arbeitsstellen längerer Dauer abbauen. Vorübergehende Verkehrssicherungsmaßnahmen
durchführen. Vorübergehende Markierung entfernen,
transportable Lichtsignalanlage, bauliches Leitelement,
mobile Stauwarnanlage, LED-Anzeigetafel und transportable Schutzeinrichtung abbauen werden gesondert
vergütet.
Nach RSA, Regelplan 'DI/3r modifiziert, wie
Vorposition'
Vorhandene Verkehrsschilder nach Unterlagen des AG wieder in Kraft setzen.
Für Verkehrsführungsphase 'Vollsperrung AS rechte RiFa'
Menge: 1,000 Psch
Zuordnung: 105

**02.00.0006 Verk.sich. kürzerer Dauer durchf.*stat.Arb.st. ums. bei Tageslicht*Anordnung n. Unt.**
StL-Nr. 22110513590299119
Verkehrssicherung an Arbeitsstellen von kürzerer Dauer
betriebsfertig aufbauen, vorhalten, warten, instand
setzen, betreiben und abbauen. Vorübergehende Verkehrssicherungsmaßnahmen durchführen.
Nach RSA, Regelplan 'D III/1r '
Für stationäre Arbeitsstelle einschließlich Umsetzen.
Umsetzen nach Unterlagen des AG.
Länge des Arbeitsbereiches 'bis 1000 m'
Gesamtdauer der Verkehrsführung 'bis 10 Stunden '
Bei Tageslicht.
Verkehrsrechtliche Anordnung nach Unterlagen des AG
einholen und zugehörige Unterlagen erstellen. Erforderliche Ortsbesichtigungen zur Erstellung der Planunterlagen für die verkehrsrechtliche Anordnung durchführen.
Anfallende Gebühren 'sind einzurechnen '
Menge: 6,000 St
Zuordnung: 105

**02.00.0007 Plantafeln Anschlussstellen**
Plantafeln als zusätzliche Hinweisschilder auf der
Autobahn bzw. auf der Umleitungsstrecke der  aus
konstruktiv statischen Erfordernissen aufstellen,
vorhalten, warten und beseitigen.
Vorhandene Beschilderung außer Kraft setzen und wieder
in Kraft setzen.
Menge: 4,000 St

*Hinweis*
Verkehrssicherung an der Landstraße L 526

**02.00.0008 Verkehrssich. läng. Dauer aufbauen Arb.st.u. Uml.str*Anordnung Unt. AG**
StL-Nr. 22110510539999199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach RSA, Regelplan 'CI/3 modifiziert '
Vorhandene Verkehrsschilder 'außer Kraft setzen  '
Länge des Arbeitsbereiches 'ca. 2x 300 m '
Für Verkehrsführungsphase 'Einengung an Landstraße im
Bereich der Rampen der AS'
Verkehrsrechtliche Anordnung nach Unterlagen des AG
einholen und zugehörige Unterlagen erstellen. Erforderliche Ortsbesichtigungen zur Erstellung der Planunterlagen für die verkehrsrechtliche Anordnung durchführen.
Anfallende Gebühren 'sind einzurechnen '
Menge: 1,000 Psch
Zuordnung: 105

**02.00.0009 Längsmarkierung Typ II herstellen durchg.Fstr.begr.*Breite 0,12 m*mind. P 5*Markierung entf.**
StL-Nr. 22110533221901901
Längsmarkierung Typ II einschl. evtl. Sperrflächenumrandung als vorübergehende Markierung herstellen, warten und instand setzen. Vormarkieren. Vorübergehende
Verkehrssicherungsmaßnahmen durchführen. Abgerechnet
wird der markierte Strich, bei Doppelstrichen zwei
Striche.
Durchgehend als Fahrstreifenbegrenzung.
Strichbreite = 0,12 m.
Markierungssystem aus ' gelber Folie'
Verkehrsklasse mindestens P 5.
Markierung auf 'Asphaltfahrbahn der Landstraße'
Markierung entfernen. Abfall aufnehmen und nach Wahl
des AN verwerten.
Menge: 400,000 m
Zuordnung: 105

**02.00.0010 Verkehrssich. läng. Dauer vorhalten**
StL-Nr. 22110511090
Verkehrssicherung längerer Dauer vorhalten, warten, instand setzen und betreiben. Vorübergehende Verkehrssicherungsmaßnahmen durchführen. Die Kontrolle der Verkehrssicherung wird gesondert vergütet.
Verkehrssicherung der OZ '02.00.0008'
Menge: 7,000 d
Zuordnung: 105

**02.00.0011 Verkehrssich. läng. Dauer abbauen*in Kraft setzen**
StL-Nr. 2211051209209
Verkehrssicherung an Arbeitsstellen längerer Dauer abbauen. Vorübergehende Verkehrssicherungsmaßnahmen
durchführen. Vorübergehende Markierung entfernen,
transportable Lichtsignalanlage, bauliches Leitelement,
mobile Stauwarnanlage, LED-Anzeigetafel und transportable Schutzeinrichtung abbauen werden gesondert
vergütet.
Nach RSA, Regelplan 'CI/3 modifiziert'
Vorhandene Verkehrsschilder nach Unterlagen des AG wieder in Kraft setzen.
Für Verkehrsführungsphase 'Einengung an Landstraße im
Bereich der Rampen der AS'
Menge: 1,000 Psch
Zuordnung: 105

**02.00.0012 Verkehrssicherung an Umleitungsstrecke**
Verkehrssicherung an Umleitungsstrecken
aufstellen, beseitigen, vorhalten, warten und betreiben. Einsatzzeit entsprechend des geplanten Bauablaufs.
Vorübergehende Sicherungsmaßnahmen durchführen.
70 v.H. der Pauschale werden nach betriebsfertigem
Aufstellen, der Rest nach Beseitigen vergütet.
Verkehrssicherung der gewählten Umleitungsstrecke
entsprechend dem Bedarfsumleitungsplan des AG.
Beschilderung der angrenzenden Anschlussstellen
entsprechend RSA U-Plan 1 bzw. U-Plan 2
Planskizzen im untergeoordneten Netz entsprechend der
verkehrsbehördlichen Anordnung mindestens 8 Tage vor
geplanter Sperrung aufstellen.
Vorhandene Verkehrsschilder außer Kraft und wieder
in Kraft setzen.
Menge: 1,000 Psch

**02.00.0013 zusätzliche Verkehrszeichen**
zusätzliche Standardverkehrszeichen, als Ronde,
Dreieck, Quadrat
oder Rechteck, Folie Typ RA 2 B, Größe 3, für
Streckenbeschilderung,  einschl. der
notwendigen Aufstellvorrichtungen nach TL sowie
Befestigungsmaterial, auf- und abbauen
Menge: 10,000 St

**02.00.0014 Standardverkehrszeichen vorh. und unterh.**
Standardverkehrszeichen aus Vorposition vorhalten und
unterhalten.
Menge: 9,000 d

**02.00.0015 Vorwarnleuchten vorh. und unterh.**
Vorwarnleuchten aus Vorposition vorhalten und
unterhalten.
Menge: 9,000 d

**02.00.0016 Vorwarnleuchten auf- und abbauen**
Vorwarnleuchten (Halogenleuchte) WL 7 nach TL
Warnleuchten mit einem Durchmesser von 300 mm einschl.
der erforderlichen Aufstellvorrichtung und
Befestigungsmaterial, entsprechend Regelplan D I/6
einschließlich Batterie
Leuchtenunterkante: Mind. 250 cm,
auf- und abbauen
Menge: 15,000 St

**02.00.0017 Kontrolle d. Verkehrss. an Arb.st. zweimal täglich*schrift.Dokument**
StL-Nr. 22110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 9,000 d
Zuordnung: 105

**02.00.0018 Kontrolle d. Verkehrss. a. Uml.str. einmal täglich*schriftl.Dokument**
StL-Nr. 22110591011
Kontrolle der temporären Verkehrsschilder, vorübergehenden Markierungen, transportablen Lichtsignalanlagen,
baulichen Leitelemente und transportablen Schutzeinrichtungen auf Umleitungsstrecke gemäß ZTV-SA durchführen. Die Kontrolle ist unmittelbar nach deren Durchführung zu erfassen und zu dokumentieren. Arbeits- und
Hilfsmittel sind vom AN zu stellen und dem AG jederzeit
zugänglich zu machen.
Kontrolle einmal täglich.
Schriftliche Dokumentation der Kontrolle nach Unterlagen des AG.
Menge: 9,000 d
Zuordnung: 105

#### Unterabschnitt 02.01 Erdbau

**02.01.0001 Bankett profilieren**
Bankett einschließlich Vegetationsdecke für
erforderliche seitliche Baufreiheit des AN zum Fräsen
und den Asphalteinbau profilieren. Überschüssiges
Material einer Verwertung nach Wahl des AN zuführen.
Fehlstellen mit Oberboden auffüllen und Rasenansaat RSM
5.1 liefern und ansäen.
Einbauten im Bankett: Schutzplanken incl. Leitpfosten
auf SE, Verkehrszeichen  und Eingrableitpfosten
Menge: 830,000 m

#### Unterabschnitt 02.02 Asphaltarbeiten

**02.02.0001 Asphaltbefestigung trennen Einzelfl. Dicke ü. 3-6 cm**
StL-Nr. 2231130383902
Asphaltbefestigung geradlinig trennen.
in Einzelflächen längs und quer zur Fahrbahnachse,
Trennen 'durch Nassschneiden '
Dicke der Asphaltbefestigung über 3 bis 6 cm.
Menge: 80,000 m
Zuordnung: 113

**02.02.0002 Asphaltbefestigung trennen Einzelfl. Dicke ü. 6-12 cm**
StL-Nr. 2231130383903
Asphaltbefestigung geradlinig trennen.
in Einzelflächen längs und quer zur Fahrbahnachse,
Trennen 'durch Nassschneiden'
Dicke der Asphaltbefestigung über 6 bis 12 cm.
Menge: 45,000 m
Zuordnung: 113

*Hinweis*
Vor dem Abfräsen der Deckschicht ist die Lage der
Querfugen  zu kennzeichnen bzw. zu sichern

**02.02.0003 Asphalt fräsen ADS*Tiefe ü.2,5-4,5cm Fahrbahn*Breite über 200cm Fräsasph. verw.*Unebenheit 4 mm**
StL-Nr. 22311300510301611
Asphalt fräsen und Fräsgut aufnehmen. Anschlusskante
geradlinig auf Frästiefe herstellen. Der Schnittlinienabstand darf maximal 15 mm betragen.
Asphaltdeckschicht.
Frästiefe über 2,5 bis 4,5 cm.
Fläche = Fahrbahn.
Breite der Fläche über 200 cm.
Fräsasphalt nach Wahl des AN verwerten.
Unebenheiten der gefrästen Fläche höchstens 4 mm innerhalb einer 4,00 m langen Messstrecke in Längs- und
Querrichtung.
Menge: 3800,000 m2
Zuordnung: 113

*Hinweis*
bis 02.02.0008
Leistungen erfolgen nur in Abstimmung mit dem AG, es
besteht kein Anspruch auf Ausführung

**02.02.0004 Bitumenemulsion aufsprühen Bk100-Bk3,2*Asphalt gefräst Rampenspritzgerät*C60BP4-S Menge 250 g/m2*vor A.bindersch.**
StL-Nr. 223113063121122
Bitumenemulsion zur Herstellung des Schichtenverbundes
aufsprühen.
Auf Verkehrsflächen der Belastungsklassen Bk100 bis
Bk3,2.
Unterlage = Asphaltbefestigung, gefräst.
Mit Rampenspritzgerät.
Bindemittel = C60BP4-S.
Bindemittelmenge = 250 g/m2.
Vor Einbau Asphaltbinderschicht.
Menge: 1300,000 m2
Zuordnung: 113

**02.02.0005 Asphalt fräsen ABS*Tiefe ü.4,5-6 cm Fahrbahn*Breite über 200cm Fräsasph. verw.*Unebenheit 4 mm**
StL-Nr. 22311300520401611
Asphalt fräsen und Fräsgut aufnehmen. Anschlusskante
geradlinig auf Frästiefe herstellen. Der Schnittlinienabstand darf maximal 15 mm betragen.
Asphaltbinderschicht.
Frästiefe über 4,5 bis 6 cm.
Fläche = Fahrbahn.
Breite der Fläche über 200 cm.
Fräsasphalt nach Wahl des AN verwerten.
Unebenheiten der gefrästen Fläche höchstens 4 mm innerhalb einer 4,00 m langen Messstrecke in Längs- und
Querrichtung.
Menge: 1300,000 m2
Zuordnung: 113

**02.02.0006 Asphaltbindersch.a. AC 16 B S herst Bk3,2 Bitumen 25/55-55A*Gestein SZ 18**
StL-Nr. 22311321949101000
Asphaltbinderschicht aus Asphaltbinder AC 16 B S herstellen. Anlieferung des Asphaltmischguts in
thermoisolierten Transportbehältern.
In Verkehrsflächen der Belastungsklasse Bk3,2.
Einbau '-dicke 5,0 cm '
Bindemittel = 25/55-55 A.
Grobe Gesteinskörnung = Kategorie SZ 18.
Menge: 1300,000 m2
Zuordnung: 113

**02.02.0007 Asphalt feinfräsen ADS*Tiefe bis 1 cm Fahrbahn*Fräsasph. verw. Unebenheit 4 mm**
StL-Nr. 22311300810101011
Asphalt feinfräsen und Fräsgut aufnehmen.
Asphaltdeckschicht.
Frästiefe bis 1 cm.
Fläche = Fahrbahn.
Fräsasphalt nach Wahl des AN verwerten.
Unebenheiten der gefrästen Fläche höchstens 4 mm innerhalb einer 4,00 m langen Messstrecke in Längs- und Qu-
errichtung.
Menge: 500,000 m2
Zuordnung: 113

**02.02.0008 Riss in Asphaltschicht behandeln**
Riss in Tragschicht bzw. Binderschicht behandeln
Riss durch Fräsen aufweiten und verfüllen. Anfallende
Ausbaustoffe der Verwertung nach Wahl des AN zuführen.
Einzellängen bis 20,00 m.
Rissspalttiefe bis 35 mm
Rissspaltbreite bis '25 mm'
Rissraum verfüllen mit heiß verarbeitbarer Rissmasse,
einschließlich zugehörigem und zuvor aufgetragenem Voranstrichmittel.
Menge: 60,000 m

**02.02.0009 Unterlage reinigen gefr. Asphaltsch.*selb.aufn.Kehrm.**
StL-Nr. 2231130583001
Unterlage reinigen. Anfallendes Kehrgut nach Wahl des
AN verwerten.
Unterlage = gefräste Asphaltschicht.
Selbstaufnehmende Kehrmaschine.
Menge: 3800,000 m2
Zuordnung: 113

**02.02.0010 Bitumenemulsion aufsprühen Bk100-Bk3,2*Asphalt gefräst Rampenspritzgerät*C60BP4-S Menge 250 g/m2*vor A.deckschicht**
StL-Nr. 223113063121123
Bitumenemulsion zur Herstellung des Schichtenverbundes
aufsprühen.
Auf Verkehrsflächen der Belastungsklassen Bk100 bis
Bk3,2.
Unterlage = Asphaltbefestigung, gefräst.
Mit Rampenspritzgerät.
Bindemittel = C60BP4-S.
Bindemittelmenge = 250 g/m2.
Vor Einbau Asphaltdeckschicht.
Menge: 3800,000 m2
Zuordnung: 113

**02.02.0011 Asphaltdecksch. aus AC 11 D SP herst. Bk3,2*Dicke 4 cm**
Asphaltdeckschicht aus splittreichem Asphaltbeton für
Asphaltdeckschichten AC 11 D SP herstellen. Anlieferung
des Asphaltmischguts in thermoisolierten
Transportbehältern.
In Verkehrsflächen der Belastungsklasse Bk3,2.
Einbaudicke = 4 cm.
Bindemittel 10/40-65A
Grobe Gesteinskörnung = Kategorie PSV 51
Art der Zusammensetzung entsprechend AP AC D SP
Menge: 3800,000 m2
Zuordnung: 113

**02.02.0012 Abstumpfungsmaßnahme durchführen LFK 1/3*Gestein wie Decke Menge 1 kg/m2*maschinell**
StL-Nr. 2231139521111
Abstumpfungsmaßnahme zur Erhöhung der Anfangsgriffigkeit durch gleichmäßiges Aufbringen und Einwalzen von
Abstreukörnung durchführen. Nicht gebundene Abstreukörnung aufnehmen und nach Wahl des AN verwerten.
Abstreukörnung = Lieferkörnung 1/3.
Aus Gestein wie grobe Gesteinskörnung in Asphaltdeckschicht.
Abstreumenge = 1 kg/m2.
Maschinell abstreuen.
Menge: 3800,000 m2
Zuordnung: 113

*Hinweis*
und 02.02.0014
Fuge der Asphaltbefestigung
Raster bzw. Anordnung der Fugen wird vor Baubeginn der
Arbeiten mit dem AG festgelegt

**02.02.0013 Naht oder Anschluss zur Fuge aufw. Tiefe 45 mm*Breite 10 mm**
StL-Nr. 223113937997199
Naht oder Anschluss ohne Fugenspalt in Asphaltdeckschicht zur Fuge aufweiten und säubern. Anfallende Ausbaustoffe nach Wahl des AN verwerten.
Naht, Anschluss 'längs und quer '
Einzellängen '5 bis 12m'
Fugenspalttiefe = 45 mm.
Fugenspaltbreite = 10 mm.
Aufweiten 'durch Naßschneiden'
Menge: 60,000 m
Zuordnung: 113

**02.02.0014 Fugenfüllung herstellen Querfuge*Tiefe 45 mm Breite 10 mm*Fugenmasse N2**
StL-Nr. 22311394229971001
Fugenfüllung herstellen.
Querfuge.
In 'Deckschicht und OK Binder'
Einzellängen '5 bis 12m'
Fugenspalttiefe = 45 mm.
Fugenspaltbreite = 10 mm.
Mit heiß verarbeitbarer Fugenmasse Typ N2, einschließlich zugehörigem und zuvor aufgetragenem Voranstrichmittel.
Menge: 60,000 m
Zuordnung: 113

**02.02.0015 Naht oder Anschluss zur Fuge aufw. Tiefe 25 mm*Breite 10 mm schneiden**
StL-Nr. 223113937993101
Naht oder Anschluss ohne Fugenspalt in Asphaltdeckschicht zur Fuge aufweiten und säubern. Anfallende Ausbaustoffe nach Wahl des AN verwerten.
Naht, Anschluss 'längs und quer '
Einzellängen '< 3m bis >100m '
Fugenspalttiefe = 25 mm.
Fugenspaltbreite = 10 mm.
Aufweiten durch Schneiden.
Menge: 340,000 m
Zuordnung: 113

**02.02.0016 Fugenfüllung herstellen Längs-/Querfuge*Deckschicht*Tiefe 25 mm Breite 10 mm*Fugenmasse N2**
StL-Nr. 22311394231931001
Fugenfüllung herstellen.
Längs- und Querfuge.
In der Asphaltdeckschicht.
Einzellängen '< 3m bis >100m '
Fugenspalttiefe = 25 mm.
Fugenspaltbreite = 10 mm.
Mit heiß verarbeitbarer Fugenmasse Typ N2, einschließlich zugehörigem und zuvor aufgetragenem Voranstrichmittel.
Menge: 340,000 m
Zuordnung: 113

**02.02.0017 Anschluss a. Fuge m. Fugenm. herst. Bord-Randfuge*Deckschicht Tiefe 25 mm*Breite 12 mm Fugenmasse N2**
StL-Nr. 22311391241032001
Anschluss als Fuge mit Fugenmasse herstellen.
Randfuge vor Borden.
In der Asphaltdeckschicht ausbilden.
Fugenspalttiefe = 25 mm.
Fugenspaltbreite = 12 mm.
Mit heiß verarbeitbarer Fugenmasse Typ N2, einschließlich zugehörigem und zuvor aufgetragenem Voranstrichmittel.
Menge: 50,000 m
Zuordnung: 113

#### Unterabschnitt 02.03 Markierungsarbeiten

*Hinweis*
Die Typ I-Markierung ist in der Verkehrssicherung der
Deckenerneuerung durchzuführen.

**02.03.0001 Lagesicherung der Markierung**
vorhandene Lage der Markierung vor dem Entfernen
sichern
Lagesicherung nach Wahl des AN durchführen und
Dokumentation anfertigen
Menge: 1,000 Psch

**02.03.0002 Markierungszeichen entfernen Plastikmasse*a.Asphaltdecksch. Deckenerneuerung*Abf.d. Verw.zuf.**
StL-Nr. 221131015311001
Markierungszeichen entfernen. Abgerechnet wird die entfernte markierte Fläche. Bei Pfeil, Buchstabe, Ziffer,
Verkehrsschild und Piktogramm ergibt sich die Fläche
aus dem kleinsten umschließenden Rechteck.
Markierungsstoffart = Plastikmasse.
Auf Asphaltdeckschicht.
Entfernen für Deckenerneuerung.
Abfall aufnehmen und nach Wahl des AN verwerten.
Menge: 200,000 m2
Zuordnung: 131

**02.03.0003 Markierungsfläche reinigen Saugkehrwagen**
StL-Nr. 22113111002
Fläche für Markierung reinigen. Kehrgut aufnehmen und
nach Wahl des AN verwerten. Abgerechnet wird die zu
markierende Fläche. Bei Pfeil, Buchstabe, Ziffer, Verkehrsschild, und Piktogramm ergibt sich die Fläche aus
dem kleinsten umschließenden Rechteck.
Reinigung mit Saugkehrwagen.
Menge: 200,000 m2
Zuordnung: 131

**02.03.0004 Längsmarkierung Typ I herstellen durchg.Fb.begr.*Breite 0,15 m mit Vormarkierung*einkomp. Farbe*mind. P 5 a.Asphaltdecksch.**
StL-Nr. 22113120512119201
Längsmarkierung Typ I einschl. evtl. Sperrflächenumrandung als Verkehrsfreigabemarkierung herstellen. Abgerechnet wird der markierte Strich, bei Doppelstrichen
zwei Striche.
Durchgehend als Fahrbahnbegrenzung.
Strichbreite = 0,15 m.
Strich mit Vormarkierung.
Markierungssystem aus einkomponentiger lösemittelarmer
Farbe (High-Solid).
Schichtdicke 'Nassfilm 2 x 0,3 mm,2 x
Nachstreumittel (kompl.) '
Verkehrsklasse mindestens P 5.
Markierung auf Asphaltdeckschicht.
Menge: 1200,000 m
Zuordnung: 131

**02.03.0005 Längsmarkierung Typ I herstellen Blockmark. 1 zu 1*Breite 0,25 m mit Vormarkierung*einkomp. Farbe*mind. P 5 a.Asphaltdecksch.**
StL-Nr. 22113120543119201
Längsmarkierung Typ I einschl. evtl. Sperrflächenumrandung als Verkehrsfreigabemarkierung herstellen. Abgerechnet wird der markierte Strich, bei Doppelstrichen
zwei Striche.
Unterbrochen; Verhältnis Strich/Lücke 1 zu 1 als Fahrbahnbegrenzung (Blockmarkierung).
Strichbreite = 0,25 m.
Strich mit Vormarkierung.
Markierungssystem aus einkomponentiger lösemittelarmer
Farbe (High-Solid).
Schichtdicke 'Nassfilm 2x0,3 mm, 2x Nachstreumittel
(kompl)'
Verkehrsklasse mindestens P 5.
Markierung auf Asphaltdeckschicht.
Menge: 35,000 m
Zuordnung: 131

**02.03.0006 Sperrflächenmarkierung Typ I herst. Breite 0,30 m*mit Vormarkierung einkomp. Farbe*a.Asphaltdecksch.**
StL-Nr. 221131215211991
Sperrfläche als Schrägstrichgatter Typ I als Verkehrsfreigabemarkierung herstellen. Abgerechnet wird der
markierte Strich.
Strichbreite = 0,30 m.
Strich mit Vormarkierung.
Markierungssystem aus einkomponentiger lösemittelarmer
Farbe (High-Solid).
Schichtdicke 'Nassfilm 2 x 0,3 mm,2 x
Nachstreumittel (kompl.)'
Verkehrsklasse 'P 5'
Markierung auf Asphaltdeckschicht.
Menge: 10,000 m
Zuordnung: 131

*Hinweis*
Die Typ II-Markierung ist nach einer Liegezeit von
ca. 2 Monaten zu applizieren. Die dafür entstehenden
Aufwendungen (außer,Verkehrssicherung - siehe entspr.
Pos. sind in den EP´s einzukalkulieren.

**02.03.0007 Verkehrszeichenplan aufstellen**
Verkehrszeichenplan für notwendige Verkehrsführungen
zum Betreiben der Baustelle.
Die erforderlichen Verkehrszeichenpläne sind nach § 45
StVO zu fertigen und nach Abstimmung mit dem AG bei
der Verkehrsbehörde die rechtlichen Anordnungen
einzuholen. Änderungen und Ergänzungen einarbeiten.
Genehmigte Pläne rechtzeitig dem AG und der zuständigen
Polizeidienststelle übergeben. Abstimmungen mit den betreffenden Verkehrsbehörden.
Einschließlich erforderlicher Gebühren für die
Einholung sämtlicher für die Anordnung der
Verkehrsführungen er forderlichen Genehmigungen.
Menge: 1,000 Psch

**02.03.0008 Verk.sich. kürzerer Dauer durchf.*stat. Arbeitsst.*über 4 bis 8 Std. bei Tageslicht**
StL-Nr. 22110513590192100
Verkehrssicherung an Arbeitsstellen von kürzerer Dauer
betriebsfertig aufbauen, vorhalten, warten, instand
setzen, betreiben und abbauen. Vorübergehende Verkehrssicherungsmaßnahmen durchführen.
Nach RSA, Regelplan 'DIII/1r und VZ Plan AS mod.'
Für stationäre Arbeitsstelle.
Länge des Arbeitsbereiches ' ca. 500m, Ende
Ausfädelstreifen bis Anfang Einfädelstreifen'
Gesamtdauer der Verkehrsführung über 4 Std. bis 8 Std.
Bei Tageslicht.
Menge: 1,000 St
Zuordnung: 105

**02.03.0009 Verk.sich. kürzerer Dauer durchf.*stat. Arbeitsst.*bis 4 Std. bei Tageslicht**
StL-Nr. 22110513590191100
Verkehrssicherung an Arbeitsstellen von kürzerer Dauer
betriebsfertig aufbauen, vorhalten, warten, instand
setzen, betreiben und abbauen. Vorübergehende Verkehrssicherungsmaßnahmen durchführen.
Nach RSA, Regelplan 'Bild D2 bzw. D3 bzw.  in
Anlehnung, der StVO,
 ZTV-SA und verkehrsrechtlicher Anordnung für die geplante Vollsperrung der Anschlussstelle'
Für stationäre Arbeitsstelle.
Länge des Arbeitsbereiches 'gesamte AS '
Gesamtdauer der Verkehrsführung bis 4 Std.
Bei Tageslicht.
Menge: 1,000 St
Zuordnung: 105

**02.03.0010 Verkehrssicherung an Umleitung AS**
Verkehrssicherung an Umleitungsstrecken für AS
Abstimmung und Beantragen der verkehrsbehördlichen
Anordnung im nachgeordneten Netz incl. Gebühren.
Verkehrssicherung entsprechend aufstellen, beseitigen,
vorhalten, warten und betreiben.
Einsatzzeit nach Unterlagen und in Abstimmung mit AG.
Vorübergehende Sicherungsmaßnahmen durchführen.
Verkehrssicherung der Umleitungsstrecke für das
nachgeordneten Netz nach Disposition des AN.
Vorhandene Verkehrsschilder außer Kraft und wieder
in Kraft setzen.
Menge: 1,000 St

**02.03.0011 Markierungsfläche reinigen Saugkehrwagen**
StL-Nr. 22113111002
Fläche für Markierung reinigen. Kehrgut aufnehmen und
nach Wahl des AN verwerten. Abgerechnet wird die zu
markierende Fläche. Bei Pfeil, Buchstabe, Ziffer, Verkehrsschild, und Piktogramm ergibt sich die Fläche aus
dem kleinsten umschließenden Rechteck.
Reinigung mit Saugkehrwagen.
Menge: 200,000 m2
Zuordnung: 131

**02.03.0012 Längsmarkierung Typ II herstellen durchg.Fb.begr.*Breite 0,15 m ohne Vormarkier.*P 7**
StL-Nr. 22113150512290929
Längsmarkierung Typ II einschl. evtl.
Sperrflächenumrandung als endgültige Markierung herstellen. Abgerechnet wird der markierte Strich, bei
Doppelstrichen zwei Striche.
Durchgehend als Fahrbahnbegrenzung.
Strichbreite = 0,15 m.
Strich ohne Vormarkierung.
Markierungssystem aus 'Kaltspritzplastik
applizieren, anschließend Applikation in Kaltplastik
mit Agglomeraten in kurzer Folge "nass in nass'
Schichtdicke '3,0 mm'
Verkehrsklasse = P 7.
Markierung auf 'Verkehrsfreigabemarkierung'
Menge: 1200,000 m
Zuordnung: 131

**02.03.0013 Längsmarkierung Typ II herstellen Blockmark. 1 zu 1*Breite 0,25 m mit Vormarkierung*Kaltplastikmasse grobe Nachstreum. P 7**
StL-Nr. 22113150543161929
Längsmarkierung Typ II einschl. evtl.
Sperrflächenumrandung als endgültige Markierung herstellen. Abgerechnet wird der markierte Strich, bei
Doppelstrichen zwei Striche.
Unterbrochen; Verhältnis Strich/Lücke 1 zu 1 als Fahrbahnbegrenzung (Blockmarkierung).
Strichbreite = 0,25 m.
Strich mit Vormarkierung.
Markierungssystem aus reaktivem Stoff, nicht spritzbar
(Kaltplastikmasse).
Als System mit groben Nachstreumitteln.
Schichtdicke '3 mm'
Verkehrsklasse = P 7.
Markierung auf 'Verkehrsfreigabemarkierung'
Menge: 35,000 m
Zuordnung: 131

**02.03.0014 Sperrflächenmarkierung Typ II herst Breite 0,30 m*mit Vormarkierung Kaltplastikmasse*grobe Nachstreum.*P 7**
StL-Nr. 22113151521619299
Sperrfläche als Schrägstrichgatter Typ II als endgültige Markierung herstellen. Abgerechnet wird der markierte Strich.
Strichbreite = 0,30 m.
Strich mit Vormarkierung.
Markierungssystem aus reaktivem Stoff, nicht spritzbar
(Kaltplastikmasse).
Als System mit groben Nachstreumitteln.
Schichtdicke '3 mm'
Verkehrsklasse = P 7.
Markierung auf 'Verkehrsfreigabemarkierung'
Menge: 10,000 m
Zuordnung: 131

### Abschnitt 03 AS Lübbenau- linke RF

#### Unterabschnitt 03.00 Verkehrssicherung

**03.00.0001 Verkehrszeichenpläne aufstellen**
Verkehrszeichenpläne für notwendige Verkehrsführungen
zum Betreiben der Baustelle bei Vollsperrung (Sperrung
AS Lübbenau linke Richtungsfahrbahn) und für die
Umleitungsstrecke herstellen, genehmigen lassen und
umsetzen.
Unverzüglich nach Zuschlagserteilung  sind die
erforderlichen Verkehrszeichenpläne nach § 45 StVO
4-fach zu fertigen und nach Abstimmung mit dem AG bei
der Verkehrsbehörde die rechtlichen Anordnungen
einzuholen. Änderungen und Ergänzungen einarbeiten.
Genehmigte Pläne rechtzeitig dem AG und der zuständigen
Polizeidienststelle übergeben. Abstimmungen mit den betreffenden Verkehrsbehörden.
Einschließlich erforderlicher Gebühren für die
Einholung sämtlicher für die Anordnung der
Verkehrsführungen erforderlichen Genehmigungen.
Menge: 1,000 Psch

*Hinweis*
Verkehrssicherung auf der  Autobahn

**03.00.0002 Verkehrssich. läng. Dauer aufbauen Arbeitsstelle*Anordnung Unt. AG**
StL-Nr. 22110510519999199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'DI/3r modifiziert, Sperrung des
1.Fahrstreifens,'
Vorhandene Verkehrsschilder 'außer Kraft  setzen '
Länge des Arbeitsbereiches 'ca. 1200m zwischen Beginn
Ausfädelstreifen bis Ende Einfädelstreifen '
Für Verkehrsführungsphase 'Vollsperrung AS linke RiFa '
Verkehrsrechtliche Anordnung nach Unterlagen des AG
einholen und zugehörige Unterlagen erstellen. Erforderliche Ortsbesichtigungen zur Erstellung der Planunterlagen für die verkehrsrechtliche Anordnung durchführen.
Anfallende Gebühren 'sind einzurechnen '
Menge: 1,000 Psch
Zuordnung: 105

**03.00.0003 Längsmarkierung Typ II herstellen durchg.Fstr.begr.*Breite 0,15 m*mind. P 5*Markierung entf.**
StL-Nr. 22110533222901901
Längsmarkierung Typ II einschl. evtl. Sperrflächenumrandung als vorübergehende Markierung herstellen, warten und instand setzen. Vormarkieren. Vorübergehende
Verkehrssicherungsmaßnahmen durchführen. Abgerechnet
wird der markierte Strich, bei Doppelstrichen zwei
Striche.
Durchgehend als Fahrstreifenbegrenzung.
Strichbreite = 0,15 m.
Markierungssystem aus 'gelber Folie '
Verkehrsklasse mindestens P 5.
Markierung auf 'Fahrbahn der A 13'
Markierung entfernen. Abfall aufnehmen und nach Wahl
des AN verwerten.
Menge: 1200,000 m
Zuordnung: 105

**03.00.0004 Verkehrssich. läng. Dauer vorhalten**
StL-Nr. 22110511090
Verkehrssicherung längerer Dauer vorhalten, warten, instand setzen und betreiben. Vorübergehende Verkehrssicherungsmaßnahmen durchführen. Die Kontrolle der Verkehrssicherung wird gesondert vergütet.
Verkehrssicherung der OZ '02.00.0002'
Menge: 6,000 d
Zuordnung: 105

**03.00.0005 Verkehrssich. läng. Dauer abbauen*in Kraft setzen**
StL-Nr. 2211051209209
Verkehrssicherung an Arbeitsstellen längerer Dauer abbauen. Vorübergehende Verkehrssicherungsmaßnahmen
durchführen. Vorübergehende Markierung entfernen,
transportable Lichtsignalanlage, bauliches Leitelement,
mobile Stauwarnanlage, LED-Anzeigetafel und transportable Schutzeinrichtung abbauen werden gesondert
vergütet.
Nach RSA, Regelplan 'DI/3r modifiziert, wie
Vorposition'
Vorhandene Verkehrsschilder nach Unterlagen des AG wieder in Kraft setzen.
Für Verkehrsführungsphase 'Vollsperrung AS linke RiFa'
Menge: 1,000 Psch
Zuordnung: 105

**03.00.0006 Verk.sich. kürzerer Dauer durchf.*stat.Arb.st. ums. bei Tageslicht*Anordnung n. Unt.**
StL-Nr. 22110513590299119
Verkehrssicherung an Arbeitsstellen von kürzerer Dauer
betriebsfertig aufbauen, vorhalten, warten, instand
setzen, betreiben und abbauen. Vorübergehende Verkehrssicherungsmaßnahmen durchführen.
Nach RSA, Regelplan 'D III/1r '
Für stationäre Arbeitsstelle einschließlich Umsetzen.
Umsetzen nach Unterlagen des AG.
Länge des Arbeitsbereiches 'bis 1000 m'
Gesamtdauer der Verkehrsführung 'bis 10 Stunden '
Bei Tageslicht.
Verkehrsrechtliche Anordnung nach Unterlagen des AG
einholen und zugehörige Unterlagen erstellen. Erforderliche Ortsbesichtigungen zur Erstellung der Planunterlagen für die verkehrsrechtliche Anordnung durchführen.
Anfallende Gebühren 'sind einzurechnen '
Menge: 6,000 St
Zuordnung: 105

**03.00.0007 Plantafeln Anschlussstellen**
Plantafeln als zusätzliche Hinweisschilder auf der
Autobahn bzw. auf der Umleitungsstrecke der  aus
konstruktiv statischen Erfordernissen aufstellen,
vorhalten, warten und beseitigen.
Vorhandene Beschilderung außer Kraft setzen und wieder
in Kraft setzen.
Menge: 4,000 St

*Hinweis*
Verkehrssicherung an der Landstraße L 526

**03.00.0008 Verkehrssich. läng. Dauer aufbauen Arb.st.u. Uml.str*Anordnung Unt. AG**
StL-Nr. 22110510539999199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach RSA, Regelplan 'CI/3 modifiziert '
Vorhandene Verkehrsschilder 'außer Kraft setzen  '
Länge des Arbeitsbereiches 'ca. 2x 300 m '
Für Verkehrsführungsphase 'Einengung an Landesstraße im
Bereich der Rampen der AS'
Verkehrsrechtliche Anordnung nach Unterlagen des AG
einholen und zugehörige Unterlagen erstellen. Erforderliche Ortsbesichtigungen zur Erstellung der Planunterlagen für die verkehrsrechtliche Anordnung durchführen.
Anfallende Gebühren 'sind einzurechnen '
Menge: 1,000 Psch
Zuordnung: 105

**03.00.0009 Längsmarkierung Typ II herstellen durchg.Fstr.begr.*Breite 0,12 m*mind. P 5*Markierung entf.**
StL-Nr. 22110533221901901
Längsmarkierung Typ II einschl. evtl. Sperrflächenumrandung als vorübergehende Markierung herstellen, warten und instand setzen. Vormarkieren. Vorübergehende
Verkehrssicherungsmaßnahmen durchführen. Abgerechnet
wird der markierte Strich, bei Doppelstrichen zwei
Striche.
Durchgehend als Fahrstreifenbegrenzung.
Strichbreite = 0,12 m.
Markierungssystem aus ' gelber Folie'
Verkehrsklasse mindestens P 5.
Markierung auf 'Asphaltfahrbahn der Landstraße'
Markierung entfernen. Abfall aufnehmen und nach Wahl
des AN verwerten.
Menge: 600,000 m
Zuordnung: 105

**03.00.0010 Verkehrssich. läng. Dauer vorhalten**
StL-Nr. 22110511090
Verkehrssicherung längerer Dauer vorhalten, warten, instand setzen und betreiben. Vorübergehende Verkehrssicherungsmaßnahmen durchführen. Die Kontrolle der Verkehrssicherung wird gesondert vergütet.
Verkehrssicherung der OZ '02.00.0008'
Menge: 7,000 d
Zuordnung: 105

**03.00.0011 Verkehrssich. läng. Dauer abbauen*in Kraft setzen**
StL-Nr. 2211051209209
Verkehrssicherung an Arbeitsstellen längerer Dauer abbauen. Vorübergehende Verkehrssicherungsmaßnahmen
durchführen. Vorübergehende Markierung entfernen,
transportable Lichtsignalanlage, bauliches Leitelement,
mobile Stauwarnanlage, LED-Anzeigetafel und transportable Schutzeinrichtung abbauen werden gesondert
vergütet.
Nach RSA, Regelplan 'CI/3 modifiziert'
Vorhandene Verkehrsschilder nach Unterlagen des AG wieder in Kraft setzen.
Für Verkehrsführungsphase 'Einengung an Landesstraße im
Bereich der Rampen der AS'
Menge: 1,000 Psch
Zuordnung: 105

**03.00.0012 Verkehrssicherung an Umleitungsstrecke**
Verkehrssicherung an Umleitungsstrecken
aufstellen, beseitigen, vorhalten, warten und betreiben. Einsatzzeit entsprechend des geplanten Bauablaufs.
Vorübergehende Sicherungsmaßnahmen durchführen.
70 v.H. der Pauschale werden nach betriebsfertigem
Aufstellen, der Rest nach Beseitigen vergütet.
Verkehrssicherung der gewählten Umleitungsstrecke
entsprechend dem Bedarfsumleitungsplan des AG.
Beschilderung der angrenzenden Anschlussstellen
entsprechend RSA U-Plan 1 bzw. U-Plan 2
Planskizzen im untergeoordneten Netz entsprechend der
verkehrsbehördlichen Anordnung mindestens 8 Tage vor
geplanter Sperrung aufstellen.
Vorhandene Verkehrsschilder außer Kraft und wieder
in Kraft setzen.
Menge: 1,000 Psch

**03.00.0013 zusätzliche Verkehrszeichen**
zusätzliche Standardverkehrszeichen, als Ronde,
Dreieck, Quadrat
oder Rechteck, Folie Typ RA 2 B, Größe 3, für
Streckenbeschilderung,  einschl. der
notwendigen Aufstellvorrichtungen nach TL sowie
Befestigungsmaterial, auf- und abbauen
Menge: 10,000 St

**03.00.0014 Standardverkehrszeichen vorh. und unterh.**
Standardverkehrszeichen aus Vorposition vorhalten und
unterhalten.
Menge: 9,000 d

**03.00.0015 Vorwarnleuchten vorh. und unterh.**
Vorwarnleuchten aus Vorposition vorhalten und
unterhalten.
Menge: 9,000 d

**03.00.0016 Vorwarnleuchten auf- und abbauen**
Vorwarnleuchten (Halogenleuchte) WL 7 nach TL
Warnleuchten mit einem Durchmesser von 300 mm einschl.
der erforderlichen Aufstellvorrichtung und
Befestigungsmaterial, entsprechend Regelplan D I/6
einschließlich Batterie
Leuchtenunterkante: Mind. 250 cm,
auf- und abbauen
Menge: 15,000 St

**03.00.0017 Kontrolle d. Verkehrss. an Arb.st. zweimal täglich*schrift.Dokument**
StL-Nr. 22110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 9,000 d
Zuordnung: 105

**03.00.0018 Kontrolle d. Verkehrss. a. Uml.str. einmal täglich*schriftl.Dokument**
StL-Nr. 22110591011
Kontrolle der temporären Verkehrsschilder, vorübergehenden Markierungen, transportablen Lichtsignalanlagen,
baulichen Leitelemente und transportablen Schutzeinrichtungen auf Umleitungsstrecke gemäß ZTV-SA durchführen. Die Kontrolle ist unmittelbar nach deren Durchführung zu erfassen und zu dokumentieren. Arbeits- und
Hilfsmittel sind vom AN zu stellen und dem AG jederzeit
zugänglich zu machen.
Kontrolle einmal täglich.
Schriftliche Dokumentation der Kontrolle nach Unterlagen des AG.
Menge: 9,000 d
Zuordnung: 105

#### Unterabschnitt 03.01 Erdbau

**03.01.0001 Bankett profilieren**
Bankett einschließlich Vegetationsdecke für
erforderliche seitliche Baufreiheit des AN zum Fräsen
und den Asphalteinbau profilieren. Überschüssiges
Material einer Verwertung nach Wahl des AN zuführen.
Fehlstellen mit Oberboden auffüllen und Rasenansaat RSM
5.1 liefern und ansäen.
Einbauten im Bankett: Schutzplanken incl. Leitpfosten
auf SE, Verkehrszeichen  und Eingrableitpfosten
Menge: 1060,000 m

#### Unterabschnitt 03.02 Asphaltarbeiten

**03.02.0001 Asphaltbefestigung trennen Einzelfl. Dicke ü. 3-6 cm**
StL-Nr. 2231130383902
Asphaltbefestigung geradlinig trennen.
in Einzelflächen längs und quer zur Fahrbahnachse,
Trennen 'durch Nassschneiden '
Dicke der Asphaltbefestigung über 3 bis 6 cm.
Menge: 180,000 m
Zuordnung: 113

**03.02.0002 Asphaltbefestigung trennen Einzelfl. Dicke ü. 6-12 cm**
StL-Nr. 2231130383903
Asphaltbefestigung geradlinig trennen.
in Einzelflächen längs und quer zur Fahrbahnachse,
Trennen 'durch Nassschneiden'
Dicke der Asphaltbefestigung über 6 bis 12 cm.
Menge: 70,000 m
Zuordnung: 113

*Hinweis*
Vor dem Abfräsen der Deckschicht ist die Lage der
Querfugen  zu kennzeichnen bzw. zu sichern

**03.02.0003 Asphalt fräsen ADS*Tiefe ü.2,5-4,5cm Fahrbahn*Breite über 200cm Fräsasph. verw.*Unebenheit 4 mm**
StL-Nr. 22311300510301611
Asphalt fräsen und Fräsgut aufnehmen. Anschlusskante
geradlinig auf Frästiefe herstellen. Der Schnittlinienabstand darf maximal 15 mm betragen.
Asphaltdeckschicht.
Frästiefe über 2,5 bis 4,5 cm.
Fläche = Fahrbahn.
Breite der Fläche über 200 cm.
Fräsasphalt nach Wahl des AN verwerten.
Unebenheiten der gefrästen Fläche höchstens 4 mm innerhalb einer 4,00 m langen Messstrecke in Längs- und
Querrichtung.
Menge: 5100,000 m2
Zuordnung: 113

*Hinweis*
bis 03.02.0007
Leistungen erfolgen nur in Abstimmung mit dem AG, es
besteht kein Anspruch auf Ausführung

**03.02.0004 Bitumenemulsion aufsprühen Bk100-Bk3,2*Asphalt gefräst Rampenspritzgerät*C60BP4-S Menge 250 g/m2*vor A.bindersch.**
StL-Nr. 223113063121122
Bitumenemulsion zur Herstellung des Schichtenverbundes
aufsprühen.
Auf Verkehrsflächen der Belastungsklassen Bk100 bis
Bk3,2.
Unterlage = Asphaltbefestigung, gefräst.
Mit Rampenspritzgerät.
Bindemittel = C60BP4-S.
Bindemittelmenge = 250 g/m2.
Vor Einbau Asphaltbinderschicht.
Menge: 1700,000 m2
Zuordnung: 113

**03.02.0005 Asphalt fräsen ABS*Tiefe ü.4,5-6 cm Fahrbahn*Breite über 200cm Fräsasph. verw.*Unebenheit 4 mm**
StL-Nr. 22311300520401611
Asphalt fräsen und Fräsgut aufnehmen. Anschlusskante
geradlinig auf Frästiefe herstellen. Der Schnittlinienabstand darf maximal 15 mm betragen.
Asphaltbinderschicht.
Frästiefe über 4,5 bis 6 cm.
Fläche = Fahrbahn.
Breite der Fläche über 200 cm.
Fräsasphalt nach Wahl des AN verwerten.
Unebenheiten der gefrästen Fläche höchstens 4 mm innerhalb einer 4,00 m langen Messstrecke in Längs- und
Querrichtung.
Menge: 1700,000 m2
Zuordnung: 113

**03.02.0006 Asphaltbindersch.a. AC 16 B S herst Bk3,2 Bitumen 25/55-55A*Gestein SZ 18**
StL-Nr. 22311321949101000
Asphaltbinderschicht aus Asphaltbinder AC 16 B S herstellen. Anlieferung des Asphaltmischguts in
thermoisolierten Transportbehältern.
In Verkehrsflächen der Belastungsklasse Bk3,2.
Einbau '-dicke 5,0 cm '
Bindemittel = 25/55-55 A.
Grobe Gesteinskörnung = Kategorie SZ 18.
Menge: 1700,000 m2
Zuordnung: 113

**03.02.0007 Asphalt feinfräsen ADS*Tiefe bis 1 cm Fahrbahn*Fräsasph. verw. Unebenheit 4 mm**
StL-Nr. 22311300810101011
Asphalt feinfräsen und Fräsgut aufnehmen.
Asphaltdeckschicht.
Frästiefe bis 1 cm.
Fläche = Fahrbahn.
Fräsasphalt nach Wahl des AN verwerten.
Unebenheiten der gefrästen Fläche höchstens 4 mm innerhalb einer 4,00 m langen Messstrecke in Längs- und Qu-
errichtung.
Menge: 500,000 m2
Zuordnung: 113

**03.02.0008 Riss in Asphaltschicht behandeln**
Riss in Tragschicht bzw. Binderschicht behandeln
Riss durch Fräsen aufweiten und verfüllen. Anfallende
Ausbaustoffe der Verwertung nach Wahl des AN zuführen.
Einzellängen bis 20,00 m.
Rissspalttiefe bis 35 mm
Rissspaltbreite bis '25 mm'
Rissraum verfüllen mit heiß verarbeitbarer Rissmasse,
einschließlich zugehörigem und zuvor aufgetragenem Voranstrichmittel.
Menge: 70,000 m

**03.02.0009 Unterlage reinigen gefr. Asphaltsch.*selb.aufn.Kehrm.**
StL-Nr. 2231130583001
Unterlage reinigen. Anfallendes Kehrgut nach Wahl des
AN verwerten.
Unterlage = gefräste Asphaltschicht.
Selbstaufnehmende Kehrmaschine.
Menge: 5100,000 m2
Zuordnung: 113

**03.02.0010 Bitumenemulsion aufsprühen Bk100-Bk3,2*Asphalt gefräst Rampenspritzgerät*C60BP4-S Menge 250 g/m2*vor A.deckschicht**
StL-Nr. 223113063121123
Bitumenemulsion zur Herstellung des Schichtenverbundes
aufsprühen.
Auf Verkehrsflächen der Belastungsklassen Bk100 bis
Bk3,2.
Unterlage = Asphaltbefestigung, gefräst.
Mit Rampenspritzgerät.
Bindemittel = C60BP4-S.
Bindemittelmenge = 250 g/m2.
Vor Einbau Asphaltdeckschicht.
Menge: 5100,000 m2
Zuordnung: 113

*Hinweis*
Fahrbahnbreiten bis 7,50m sind ohne Längsfugen
herzustellen

**03.02.0011 Asphaltdecksch. aus AC 11 D SP herst. Bk3,2*Dicke 4 cm**
Asphaltdeckschicht aus splittreichem Asphaltbeton für
Asphaltdeckschichten AC 11 D SP herstellen. Anlieferung
des Asphaltmischguts in thermoisolierten
Transportbehältern.
In Verkehrsflächen der Belastungsklasse Bk3,2.
Einbaudicke = 4 cm.
Bindemittel 10/40-65A
Grobe Gesteinskörnung = Kategorie PSV 51
Art der Zusammensetzung entsprechend AP AC D SP
Menge: 5100,000 m2
Zuordnung: 113

**03.02.0012 Abstumpfungsmaßnahme durchführen LFK 1/3*Gestein wie Decke Menge 1 kg/m2*maschinell**
StL-Nr. 2231139521111
Abstumpfungsmaßnahme zur Erhöhung der Anfangsgriffigkeit durch gleichmäßiges Aufbringen und Einwalzen von
Abstreukörnung durchführen. Nicht gebundene Abstreukörnung aufnehmen und nach Wahl des AN verwerten.
Abstreukörnung = Lieferkörnung 1/3.
Aus Gestein wie grobe Gesteinskörnung in Asphaltdeckschicht.
Abstreumenge = 1 kg/m2.
Maschinell abstreuen.
Menge: 5100,000 m2
Zuordnung: 113

*Hinweis*
und 03.02.0014
Fuge der Asphaltbefestigung
Raster bzw. Anordnung der Fugen wird vor Baubeginn der
Arbeiten mit dem AG festgelegt

**03.02.0013 Naht oder Anschluss zur Fuge aufw. Tiefe 45 mm*Breite 10 mm**
StL-Nr. 223113937997199
Naht oder Anschluss ohne Fugenspalt in Asphaltdeckschicht zur Fuge aufweiten und säubern. Anfallende Ausbaustoffe nach Wahl des AN verwerten.
Naht, Anschluss 'längs und quer '
Einzellängen '5 bis 12m'
Fugenspalttiefe = 45 mm.
Fugenspaltbreite = 10 mm.
Aufweiten 'durch Naßschneiden'
Menge: 70,000 m
Zuordnung: 113

**03.02.0014 Fugenfüllung herstellen Querfuge*Tiefe 45 mm Breite 10 mm*Fugenmasse N2**
StL-Nr. 22311394229971001
Fugenfüllung herstellen.
Querfuge.
In 'Deckschicht und OK Binder'
Einzellängen '5 bis 12m'
Fugenspalttiefe = 45 mm.
Fugenspaltbreite = 10 mm.
Mit heiß verarbeitbarer Fugenmasse Typ N2, einschließlich zugehörigem und zuvor aufgetragenem Voranstrichmittel.
Menge: 70,000 m
Zuordnung: 113

**03.02.0015 Naht oder Anschluss zur Fuge aufw. Tiefe 25 mm*Breite 10 mm schneiden**
StL-Nr. 223113937993101
Naht oder Anschluss ohne Fugenspalt in Asphaltdeckschicht zur Fuge aufweiten und säubern. Anfallende Ausbaustoffe nach Wahl des AN verwerten.
Naht, Anschluss 'längs und quer '
Einzellängen '< 3m bis >100m '
Fugenspalttiefe = 25 mm.
Fugenspaltbreite = 10 mm.
Aufweiten durch Schneiden.
Menge: 460,000 m
Zuordnung: 113

**03.02.0016 Fugenfüllung herstellen Längs-/Querfuge*Deckschicht*Tiefe 25 mm Breite 10 mm*Fugenmasse N2**
StL-Nr. 22311394231931001
Fugenfüllung herstellen.
Längs- und Querfuge.
In der Asphaltdeckschicht.
Einzellängen '< 3m bis >100m '
Fugenspalttiefe = 25 mm.
Fugenspaltbreite = 10 mm.
Mit heiß verarbeitbarer Fugenmasse Typ N2, einschließlich zugehörigem und zuvor aufgetragenem Voranstrichmittel.
Menge: 460,000 m
Zuordnung: 113

**03.02.0017 Anschluss a. Fuge m. Fugenm. herst. Bord-Randfuge*Deckschicht Tiefe 25 mm*Breite 12 mm Fugenmasse N2**
StL-Nr. 22311391241032001
Anschluss als Fuge mit Fugenmasse herstellen.
Randfuge vor Borden.
In der Asphaltdeckschicht ausbilden.
Fugenspalttiefe = 25 mm.
Fugenspaltbreite = 12 mm.
Mit heiß verarbeitbarer Fugenmasse Typ N2, einschließlich zugehörigem und zuvor aufgetragenem Voranstrichmittel.
Menge: 160,000 m
Zuordnung: 113

#### Unterabschnitt 03.03 Markierungsarbeiten

*Hinweis*
Die Typ I-Markierung ist in der Verkehrssicherung der
Deckenerneuerung durchzuführen.

**03.03.0001 Lagesicherung der Markierung**
vorhandene Lage der Markierung vor dem Entfernen
sichern
Lagesicherung nach Wahl des AN durchführen und
Dokumentation anfertigen
Menge: 1,000 Psch

**03.03.0002 Markierungszeichen entfernen Folie*a.Asphaltdecksch. Deckenerneuerung*Abf.d. Verw.zuf.**
StL-Nr. 221131015411001
Markierungszeichen entfernen. Abgerechnet wird die entfernte markierte Fläche. Bei Pfeil, Buchstabe, Ziffer,
Verkehrsschild und Piktogramm ergibt sich die Fläche
aus dem kleinsten umschließenden Rechteck.
Markierungsstoffart = Folie.
Auf Asphaltdeckschicht.
Entfernen für Deckenerneuerung.
Abfall aufnehmen und nach Wahl des AN verwerten.
Menge: 240,000 m2
Zuordnung: 131

**03.03.0003 Markierungsfläche reinigen Saugkehrwagen**
StL-Nr. 22113111002
Fläche für Markierung reinigen. Kehrgut aufnehmen und
nach Wahl des AN verwerten. Abgerechnet wird die zu
markierende Fläche. Bei Pfeil, Buchstabe, Ziffer, Verkehrsschild, und Piktogramm ergibt sich die Fläche aus
dem kleinsten umschließenden Rechteck.
Reinigung mit Saugkehrwagen.
Menge: 240,000 m2
Zuordnung: 131

**03.03.0004 Längsmarkierung Typ I herstellen durchg.Fb.begr.*Breite 0,15 m mit Vormarkierung*einkomp. Farbe*mind. P 5 a.Asphaltdecksch.**
StL-Nr. 22113120512119201
Längsmarkierung Typ I einschl. evtl. Sperrflächenumrandung als Verkehrsfreigabemarkierung herstellen. Abgerechnet wird der markierte Strich, bei Doppelstrichen
zwei Striche.
Durchgehend als Fahrbahnbegrenzung.
Strichbreite = 0,15 m.
Strich mit Vormarkierung.
Markierungssystem aus einkomponentiger lösemittelarmer
Farbe (High-Solid).
Schichtdicke 'Nassfilm 2 x 0,3 mm,2 x
Nachstreumittel (kompl.) '
Verkehrsklasse mindestens P 5.
Markierung auf Asphaltdeckschicht.
Menge: 1500,000 m
Zuordnung: 131

**03.03.0005 Längsmarkierung Typ I herstellen Blockmark. 1 zu 1*Breite 0,25 m mit Vormarkierung*einkomp. Farbe*mind. P 5 a.Asphaltdecksch.**
StL-Nr. 22113120543119201
Längsmarkierung Typ I einschl. evtl. Sperrflächenumrandung als Verkehrsfreigabemarkierung herstellen. Abgerechnet wird der markierte Strich, bei Doppelstrichen
zwei Striche.
Unterbrochen; Verhältnis Strich/Lücke 1 zu 1 als Fahrbahnbegrenzung (Blockmarkierung).
Strichbreite = 0,25 m.
Strich mit Vormarkierung.
Markierungssystem aus einkomponentiger lösemittelarmer
Farbe (High-Solid).
Schichtdicke 'Nassfilm 2x0,3 mm, 2x Nachstreumittel
(kompl)'
Verkehrsklasse mindestens P 5.
Markierung auf Asphaltdeckschicht.
Menge: 26,000 m
Zuordnung: 131

**03.03.0006 Sperrflächenmarkierung Typ I herst. Breite 0,30 m*mit Vormarkierung einkomp. Farbe*a.Asphaltdecksch.**
StL-Nr. 221131215211991
Sperrfläche als Schrägstrichgatter Typ I als Verkehrsfreigabemarkierung herstellen. Abgerechnet wird der
markierte Strich.
Strichbreite = 0,30 m.
Strich mit Vormarkierung.
Markierungssystem aus einkomponentiger lösemittelarmer
Farbe (High-Solid).
Schichtdicke 'Nassfilm 2 x 0,3 mm,2 x
Nachstreumittel (kompl.)'
Verkehrsklasse 'P 5'
Markierung auf Asphaltdeckschicht.
Menge: 15,000 m
Zuordnung: 131

*Hinweis*
Die Typ II-Markierung ist nach einer Liegezeit von
ca. 2 Monaten zu applizieren. Die dafür entstehenden
Aufwendungen (außer,Verkehrssicherung - siehe entspr.
Pos. sind in den EP´s einzukalkulieren.

**03.03.0007 Verkehrszeichenplan aufstellen**
Verkehrszeichenplan für notwendige Verkehrsführungen
zum Betreiben der Baustelle.
Die erforderlichen Verkehrszeichenpläne sind nach § 45
StVO zu fertigen und nach Abstimmung mit dem AG bei
der Verkehrsbehörde die rechtlichen Anordnungen
einzuholen. Änderungen und Ergänzungen einarbeiten.
Genehmigte Pläne rechtzeitig dem AG und der zuständigen
Polizeidienststelle übergeben. Abstimmungen mit den betreffenden Verkehrsbehörden.
Einschließlich erforderlicher Gebühren für die
Einholung sämtlicher für die Anordnung der
Verkehrsführungen er forderlichen Genehmigungen.
Menge: 1,000 Psch

**03.03.0008 Verk.sich. kürzerer Dauer durchf.*stat. Arbeitsst.*über 4 bis 8 Std. bei Tageslicht**
StL-Nr. 22110513590192100
Verkehrssicherung an Arbeitsstellen von kürzerer Dauer
betriebsfertig aufbauen, vorhalten, warten, instand
setzen, betreiben und abbauen. Vorübergehende Verkehrssicherungsmaßnahmen durchführen.
Nach RSA, Regelplan 'DIII/1r und VZ Plan AS mod.'
Für stationäre Arbeitsstelle.
Länge des Arbeitsbereiches ' ca. 500m, Ende
Ausfädelstreifen bis Anfang Einfädelstreifen'
Gesamtdauer der Verkehrsführung über 4 Std. bis 8 Std.
Bei Tageslicht.
Menge: 1,000 St
Zuordnung: 105

**03.03.0009 Verk.sich. kürzerer Dauer durchf.*stat. Arbeitsst.*bis 4 Std. bei Tageslicht**
StL-Nr. 22110513590191100
Verkehrssicherung an Arbeitsstellen von kürzerer Dauer
betriebsfertig aufbauen, vorhalten, warten, instand
setzen, betreiben und abbauen. Vorübergehende Verkehrssicherungsmaßnahmen durchführen.
Nach RSA, Regelplan 'Bild D2 bzw. D3 bzw.  in
Anlehnung, der StVO,
 ZTV-SA und verkehrsrechtlicher Anordnung für die geplante Vollsperrung der Anschlussstelle'
Für stationäre Arbeitsstelle.
Länge des Arbeitsbereiches 'gesamte AS '
Gesamtdauer der Verkehrsführung bis 4 Std.
Bei Tageslicht.
Menge: 1,000 St
Zuordnung: 105

**03.03.0010 Verkehrssicherung an Umleitung AS**
Verkehrssicherung an Umleitungsstrecken für AS
Abstimmung und Beantragen der verkehrsbehördlichen
Anordnung im nachgeordneten Netz incl. Gebühren.
Verkehrssicherung entsprechend aufstellen, beseitigen,
vorhalten, warten und betreiben.
Einsatzzeit nach Unterlagen und in Abstimmung mit AG.
Vorübergehende Sicherungsmaßnahmen durchführen.
Verkehrssicherung der Umleitungsstrecke für das
nachgeordneten Netz nach Disposition des AN.
Vorhandene Verkehrsschilder außer Kraft und wieder
in Kraft setzen.
Menge: 1,000 St

**03.03.0011 Markierungsfläche reinigen Saugkehrwagen**
StL-Nr. 22113111002
Fläche für Markierung reinigen. Kehrgut aufnehmen und
nach Wahl des AN verwerten. Abgerechnet wird die zu
markierende Fläche. Bei Pfeil, Buchstabe, Ziffer, Verkehrsschild, und Piktogramm ergibt sich die Fläche aus
dem kleinsten umschließenden Rechteck.
Reinigung mit Saugkehrwagen.
Menge: 240,000 m2
Zuordnung: 131

**03.03.0012 Längsmarkierung Typ II herstellen durchg.Fb.begr.*Breite 0,15 m ohne Vormarkier.*P 7**
StL-Nr. 22113150512290929
Längsmarkierung Typ II einschl. evtl.
Sperrflächenumrandung als endgültige Markierung herstellen. Abgerechnet wird der markierte Strich, bei
Doppelstrichen zwei Striche.
Durchgehend als Fahrbahnbegrenzung.
Strichbreite = 0,15 m.
Strich ohne Vormarkierung.
Markierungssystem aus 'Kaltspritzplastik
applizieren, anschließend Applikation in Kaltplastik
mit Agglomeraten in kurzer Folge "nass in nass'
Schichtdicke '3,0 mm'
Verkehrsklasse = P 7.
Markierung auf 'Verkehrsfreigabemarkierung'
Menge: 1500,000 m
Zuordnung: 131

**03.03.0013 Längsmarkierung Typ II herstellen Blockmark. 1 zu 1*Breite 0,25 m mit Vormarkierung*Kaltplastikmasse grobe Nachstreum. P 7**
StL-Nr. 22113150543161929
Längsmarkierung Typ II einschl. evtl.
Sperrflächenumrandung als endgültige Markierung herstellen. Abgerechnet wird der markierte Strich, bei
Doppelstrichen zwei Striche.
Unterbrochen; Verhältnis Strich/Lücke 1 zu 1 als Fahrbahnbegrenzung (Blockmarkierung).
Strichbreite = 0,25 m.
Strich mit Vormarkierung.
Markierungssystem aus reaktivem Stoff, nicht spritzbar
(Kaltplastikmasse).
Als System mit groben Nachstreumitteln.
Schichtdicke '3 mm'
Verkehrsklasse = P 7.
Markierung auf 'Verkehrsfreigabemarkierung'
Menge: 26,000 m
Zuordnung: 131

**03.03.0014 Sperrflächenmarkierung Typ II herst Breite 0,30 m*mit Vormarkierung Kaltplastikmasse*grobe Nachstreum.*P 7**
StL-Nr. 22113151521619299
Sperrfläche als Schrägstrichgatter Typ II als endgültige Markierung herstellen. Abgerechnet wird der markierte Strich.
Strichbreite = 0,30 m.
Strich mit Vormarkierung.
Markierungssystem aus reaktivem Stoff, nicht spritzbar
(Kaltplastikmasse).
Als System mit groben Nachstreumitteln.
Schichtdicke '3 mm'
Verkehrsklasse = P 7.
Markierung auf 'Verkehrsfreigabemarkierung'
Menge: 15,000 m
Zuordnung: 131

### Abschnitt 04 AS Freiwalde - rechte Seite

#### Unterabschnitt 04.00 Verkehrssicherung

**04.00.0001 Verkehrszeichenpläne aufstellen**
Verkehrszeichenpläne für notwendige Verkehrsführungen
zum Betreiben der Baustelle bei Vollsperrung (Sperrung
AS Freiwalde rechte Richtungsfahrbahn)und für die
Umleitungsstrecke herstellen, genehmigen lassen und
umsetzen.
Unverzüglich nach Zuschlagserteilung  sind die
erforderlichen Verkehrszeichenpläne nach § 45 StVO
4-fach zu fertigen und nach Abstimmung mit dem AG bei
der Verkehrsbehörde die rechtlichen Anordnungen
einzuholen. Änderungen und Ergänzungen einarbeiten.
Genehmigte Pläne rechtzeitig dem AG und der zuständigen
Polizeidienststelle übergeben. Abstimmungen mit den betreffenden Verkehrsbehörden.
Einschließlich erforderlicher Gebühren für die
Einholung sämtlicher für die Anordnung der
Verkehrsführungen erforderlichen Genehmigungen.
Menge: 1,000 Psch

*Hinweis*
Verkehrssicherung auf der  Autobahn

**04.00.0002 Verkehrssich. läng. Dauer aufbauen Arbeitsstelle*Anordnung Unt. AG**
StL-Nr. 22110510519999199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'DI/3r modifiziert, Sperrung des
1.Fahrstreifens,'
Vorhandene Verkehrsschilder 'außer Kraft  setzen '
Länge des Arbeitsbereiches 'ca. 1200m zwischen Beginn
Ausfädelstreifen bis Ende Einfädelstreifen '
Für Verkehrsführungsphase 'Vollsperrung AS rechte RiFa
'
Verkehrsrechtliche Anordnung nach Unterlagen des AG
einholen und zugehörige Unterlagen erstellen. Erforderliche Ortsbesichtigungen zur Erstellung der Planunterlagen für die verkehrsrechtliche Anordnung durchführen.
Anfallende Gebühren 'sind einzurechnen '
Menge: 1,000 Psch
Zuordnung: 105

**04.00.0003 Längsmarkierung Typ II herstellen durchg.Fstr.begr.*Breite 0,15 m*mind. P 5*Markierung entf.**
StL-Nr. 22110533222901901
Längsmarkierung Typ II einschl. evtl. Sperrflächenumrandung als vorübergehende Markierung herstellen, warten und instand setzen. Vormarkieren. Vorübergehende
Verkehrssicherungsmaßnahmen durchführen. Abgerechnet
wird der markierte Strich, bei Doppelstrichen zwei
Striche.
Durchgehend als Fahrstreifenbegrenzung.
Strichbreite = 0,15 m.
Markierungssystem aus 'gelber Folie '
Verkehrsklasse mindestens P 5.
Markierung auf 'Fahrbahn der A 13'
Markierung entfernen. Abfall aufnehmen und nach Wahl
des AN verwerten.
Menge: 1200,000 m
Zuordnung: 105

**04.00.0004 Verkehrssich. läng. Dauer vorhalten**
StL-Nr. 22110511090
Verkehrssicherung längerer Dauer vorhalten, warten, instand setzen und betreiben. Vorübergehende Verkehrssicherungsmaßnahmen durchführen. Die Kontrolle der Verkehrssicherung wird gesondert vergütet.
Verkehrssicherung der OZ '02.00.0002'
Menge: 6,000 d
Zuordnung: 105

**04.00.0005 Verkehrssich. läng. Dauer abbauen*in Kraft setzen**
StL-Nr. 2211051209209
Verkehrssicherung an Arbeitsstellen längerer Dauer abbauen. Vorübergehende Verkehrssicherungsmaßnahmen
durchführen. Vorübergehende Markierung entfernen,
transportable Lichtsignalanlage, bauliches Leitelement,
mobile Stauwarnanlage, LED-Anzeigetafel und transportable Schutzeinrichtung abbauen werden gesondert
vergütet.
Nach RSA, Regelplan 'DI/3r modifiziert, wie
Vorposition'
Vorhandene Verkehrsschilder nach Unterlagen des AG wieder in Kraft setzen.
Für Verkehrsführungsphase 'Vollsperrung AS rechte RiFa'
Menge: 1,000 Psch
Zuordnung: 105

**04.00.0006 Verk.sich. kürzerer Dauer durchf.*stat.Arb.st. ums. bei Tageslicht*Anordnung n. Unt.**
StL-Nr. 22110513590299119
Verkehrssicherung an Arbeitsstellen von kürzerer Dauer
betriebsfertig aufbauen, vorhalten, warten, instand
setzen, betreiben und abbauen. Vorübergehende Verkehrssicherungsmaßnahmen durchführen.
Nach RSA, Regelplan 'D III/1r '
Für stationäre Arbeitsstelle einschließlich Umsetzen.
Umsetzen nach Unterlagen des AG.
Länge des Arbeitsbereiches 'bis 1200 m'
Gesamtdauer der Verkehrsführung 'bis 10 Stunden '
Bei Tageslicht.
Verkehrsrechtliche Anordnung nach Unterlagen des AG
einholen und zugehörige Unterlagen erstellen. Erforderliche Ortsbesichtigungen zur Erstellung der Planunterlagen für die verkehrsrechtliche Anordnung durchführen.
Anfallende Gebühren 'sind einzurechnen '
Menge: 6,000 St
Zuordnung: 105

**04.00.0007 Plantafeln Anschlussstellen**
Plantafeln als zusätzliche Hinweisschilder auf der
Autobahn bzw. auf der Umleitungsstrecke der  aus
konstruktiv statischen Erfordernissen aufstellen,
vorhalten, warten und beseitigen.
Vorhandene Beschilderung außer Kraft setzen und wieder
in Kraft setzen.
Menge: 4,000 St

*Hinweis*
Verkehrssicherung an der Bundesstraße B 115

**04.00.0008 Verkehrssich. läng. Dauer aufbauen Arb.st.u. Uml.str*Anordnung Unt. AG**
StL-Nr. 22110510539999199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach RSA, Regelplan 'CI/3 modifiziert '
Vorhandene Verkehrsschilder 'außer Kraft setzen  '
Länge des Arbeitsbereiches 'ca. 2x 200 m '
Für Verkehrsführungsphase 'Einengung an Bundesstraße im
Bereich der Rampen der AS'
Verkehrsrechtliche Anordnung nach Unterlagen des AG
einholen und zugehörige Unterlagen erstellen. Erforderliche Ortsbesichtigungen zur Erstellung der Planunterlagen für die verkehrsrechtliche Anordnung durchführen.
Anfallende Gebühren 'sind einzurechnen '
Menge: 1,000 Psch
Zuordnung: 105

**04.00.0009 Längsmarkierung Typ II herstellen durchg.Fstr.begr.*Breite 0,12 m*mind. P 5*Markierung entf.**
StL-Nr. 22110533221901901
Längsmarkierung Typ II einschl. evtl. Sperrflächenumrandung als vorübergehende Markierung herstellen, warten und instand setzen. Vormarkieren. Vorübergehende
Verkehrssicherungsmaßnahmen durchführen. Abgerechnet
wird der markierte Strich, bei Doppelstrichen zwei
Striche.
Durchgehend als Fahrstreifenbegrenzung.
Strichbreite = 0,12 m.
Markierungssystem aus ' gelber Folie'
Verkehrsklasse mindestens P 5.
Markierung auf 'Asphaltfahrbahn der Bundesstraße'
Markierung entfernen. Abfall aufnehmen und nach Wahl
des AN verwerten.
Menge: 500,000 m
Zuordnung: 105

**04.00.0010 Verkehrssich. läng. Dauer vorhalten**
StL-Nr. 22110511090
Verkehrssicherung längerer Dauer vorhalten, warten, instand setzen und betreiben. Vorübergehende Verkehrssicherungsmaßnahmen durchführen. Die Kontrolle der Verkehrssicherung wird gesondert vergütet.
Verkehrssicherung der OZ '04.00.0008'
Menge: 7,000 d
Zuordnung: 105

**04.00.0011 Verkehrssich. läng. Dauer abbauen*in Kraft setzen**
StL-Nr. 2211051209209
Verkehrssicherung an Arbeitsstellen längerer Dauer abbauen. Vorübergehende Verkehrssicherungsmaßnahmen
durchführen. Vorübergehende Markierung entfernen,
transportable Lichtsignalanlage, bauliches Leitelement,
mobile Stauwarnanlage, LED-Anzeigetafel und transportable Schutzeinrichtung abbauen werden gesondert
vergütet.
Nach RSA, Regelplan 'CI/3 modifiziert'
Vorhandene Verkehrsschilder nach Unterlagen des AG wieder in Kraft setzen.
Für Verkehrsführungsphase 'Einengung an Bundesstraße im
Bereich der Rampen der AS'
Menge: 1,000 Psch
Zuordnung: 105

**04.00.0012 Verkehrssicherung an Umleitungsstrecke**
Verkehrssicherung an Umleitungsstrecken
aufstellen, beseitigen, vorhalten, warten und betreiben. Einsatzzeit entsprechend des geplanten Bauablaufs.
Vorübergehende Sicherungsmaßnahmen durchführen.
70 v.H. der Pauschale werden nach betriebsfertigem
Aufstellen, der Rest nach Beseitigen vergütet.
Verkehrssicherung der gewählten Umleitungsstrecke
entsprechend dem Bedarfsumleitungsplan des AG.
Beschilderung der angrenzenden Anschlussstellen
entsprechend RSA U-Plan 1 bzw. U-Plan 2
Planskizzen im untergeoordneten Netz entsprechend der
verkehrsbehördlichen Anordnung mindestens 8 Tage vor
geplanter Sperrung aufstellen.
Vorhandene Verkehrsschilder außer Kraft und wieder
in Kraft setzen.
Menge: 1,000 Psch

**04.00.0013 zusätzliche Verkehrszeichen**
zusätzliche Standardverkehrszeichen, als Ronde,
Dreieck, Quadrat
oder Rechteck, Folie Typ RA 2 B, Größe 3, für
Streckenbeschilderung,  einschl. der
notwendigen Aufstellvorrichtungen nach TL sowie
Befestigungsmaterial, auf- und abbauen
Menge: 10,000 St

**04.00.0014 Standardverkehrszeichen vorh. und unterh.**
Standardverkehrszeichen aus Vorposition vorhalten und
unterhalten.
Menge: 9,000 d

**04.00.0015 Vorwarnleuchten vorh. und unterh.**
Vorwarnleuchten aus Vorposition vorhalten und
unterhalten.
Menge: 9,000 d

**04.00.0016 Vorwarnleuchten auf- und abbauen**
Vorwarnleuchten (Halogenleuchte) WL 7 nach TL
Warnleuchten mit einem Durchmesser von 300 mm einschl.
der erforderlichen Aufstellvorrichtung und
Befestigungsmaterial, entsprechend Regelplan D I/6
einschließlich Batterie
Leuchtenunterkante: Mind. 250 cm,
auf- und abbauen
Menge: 15,000 St

**04.00.0017 Kontrolle d. Verkehrss. an Arb.st. zweimal täglich*schrift.Dokument**
StL-Nr. 22110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 9,000 d
Zuordnung: 105

**04.00.0018 Kontrolle d. Verkehrss. a. Uml.str. einmal täglich*schriftl.Dokument**
StL-Nr. 22110591011
Kontrolle der temporären Verkehrsschilder, vorübergehenden Markierungen, transportablen Lichtsignalanlagen,
baulichen Leitelemente und transportablen Schutzeinrichtungen auf Umleitungsstrecke gemäß ZTV-SA durchführen. Die Kontrolle ist unmittelbar nach deren Durchführung zu erfassen und zu dokumentieren. Arbeits- und
Hilfsmittel sind vom AN zu stellen und dem AG jederzeit
zugänglich zu machen.
Kontrolle einmal täglich.
Schriftliche Dokumentation der Kontrolle nach Unterlagen des AG.
Menge: 9,000 d
Zuordnung: 105

#### Unterabschnitt 04.01 Erdbau

**04.01.0001 Bankett profilieren**
Bankett einschließlich Vegetationsdecke für
erforderliche seitliche Baufreiheit des AN zum Fräsen
und den Asphalteinbau profilieren. Überschüssiges
Material einer Verwertung nach Wahl des AN zuführen.
Fehlstellen mit Oberboden auffüllen und Rasenansaat RSM
5.1 liefern und ansäen.
Einbauten im Bankett: Schutzplanken incl. Leitpfosten
auf SE, Verkehrszeichen  und Eingrableitpfosten
Menge: 650,000 m

#### Unterabschnitt 04.02 Asphaltarbeiten

**04.02.0001 Asphaltbefestigung trennen Einzelfl. Dicke ü. 3-6 cm**
StL-Nr. 2231130383902
Asphaltbefestigung geradlinig trennen.
in Einzelflächen längs und quer zur Fahrbahnachse,
Trennen 'durch Nassschneiden '
Dicke der Asphaltbefestigung über 3 bis 6 cm.
Menge: 70,000 m
Zuordnung: 113

**04.02.0002 Asphaltbefestigung trennen Einzelfl. Dicke ü. 6-12 cm**
StL-Nr. 2231130383903
Asphaltbefestigung geradlinig trennen.
in Einzelflächen längs und quer zur Fahrbahnachse,
Trennen 'durch Nassschneiden'
Dicke der Asphaltbefestigung über 6 bis 12 cm.
Menge: 70,000 m
Zuordnung: 113

*Hinweis*
Vor dem Abfräsen der Deckschicht ist die Lage der
Querfugen  zu kennzeichnen bzw. zu sichern

**04.02.0003 Asphalt fräsen ADS*Tiefe ü.2,5-4,5cm Fahrbahn*Breite über 200cm Fräsasph. verw.*Unebenheit 4 mm**
StL-Nr. 22311300510301611
Asphalt fräsen und Fräsgut aufnehmen. Anschlusskante
geradlinig auf Frästiefe herstellen. Der Schnittlinienabstand darf maximal 15 mm betragen.
Asphaltdeckschicht.
Frästiefe über 2,5 bis 4,5 cm.
Fläche = Fahrbahn.
Breite der Fläche über 200 cm.
Fräsasphalt nach Wahl des AN verwerten.
Unebenheiten der gefrästen Fläche höchstens 4 mm innerhalb einer 4,00 m langen Messstrecke in Längs- und
Querrichtung.
Menge: 3100,000 m2
Zuordnung: 113

*Hinweis*
bis 04.02.0007
Leistungen erfolgen nur in Abstimmung mit dem AG, es
besteht kein Anspruch auf Ausführung

**04.02.0004 Bitumenemulsion aufsprühen Bk100-Bk3,2*Asphalt gefräst Rampenspritzgerät*C60BP4-S Menge 250 g/m2*vor A.bindersch.**
StL-Nr. 223113063121122
Bitumenemulsion zur Herstellung des Schichtenverbundes
aufsprühen.
Auf Verkehrsflächen der Belastungsklassen Bk100 bis
Bk3,2.
Unterlage = Asphaltbefestigung, gefräst.
Mit Rampenspritzgerät.
Bindemittel = C60BP4-S.
Bindemittelmenge = 250 g/m2.
Vor Einbau Asphaltbinderschicht.
Menge: 1400,000 m2
Zuordnung: 113

**04.02.0005 Asphalt fräsen ABS*Tiefe ü.4,5-6 cm Fahrbahn*Breite über 200cm Fräsasph. verw.*Unebenheit 4 mm**
StL-Nr. 22311300520401611
Asphalt fräsen und Fräsgut aufnehmen. Anschlusskante
geradlinig auf Frästiefe herstellen. Der Schnittlinienabstand darf maximal 15 mm betragen.
Asphaltbinderschicht.
Frästiefe über 4,5 bis 6 cm.
Fläche = Fahrbahn.
Breite der Fläche über 200 cm.
Fräsasphalt nach Wahl des AN verwerten.
Unebenheiten der gefrästen Fläche höchstens 4 mm innerhalb einer 4,00 m langen Messstrecke in Längs- und
Querrichtung.
Menge: 1400,000 m2
Zuordnung: 113

**04.02.0006 Asphaltbindersch.a. AC 16 B S herst Bk3,2 Bitumen 25/55-55A*Gestein SZ 18**
StL-Nr. 22311321949101000
Asphaltbinderschicht aus Asphaltbinder AC 16 B S herstellen. Anlieferung des Asphaltmischguts in
thermoisolierten Transportbehältern.
In Verkehrsflächen der Belastungsklasse Bk3,2.
Einbau '-dicke 5,0 cm '
Bindemittel = 25/55-55 A.
Grobe Gesteinskörnung = Kategorie SZ 18.
Menge: 1400,000 m2
Zuordnung: 113

**04.02.0007 Asphalt feinfräsen ADS*Tiefe bis 1 cm Fahrbahn*Fräsasph. verw. Unebenheit 4 mm**
StL-Nr. 22311300810101011
Asphalt feinfräsen und Fräsgut aufnehmen.
Asphaltdeckschicht.
Frästiefe bis 1 cm.
Fläche = Fahrbahn.
Fräsasphalt nach Wahl des AN verwerten.
Unebenheiten der gefrästen Fläche höchstens 4 mm innerhalb einer 4,00 m langen Messstrecke in Längs- und Qu-
errichtung.
Menge: 500,000 m2
Zuordnung: 113

**04.02.0008 Riss in Asphaltschicht behandeln**
Riss in Tragschicht bzw. Binderschicht behandeln
Riss durch Fräsen aufweiten und verfüllen. Anfallende
Ausbaustoffe der Verwertung nach Wahl des AN zuführen.
Einzellängen bis 20,00 m.
Rissspalttiefe bis 35 mm
Rissspaltbreite bis '25 mm'
Rissraum verfüllen mit heiß verarbeitbarer Rissmasse,
einschließlich zugehörigem und zuvor aufgetragenem Voranstrichmittel.
Menge: 80,000 m

**04.02.0009 Unterlage reinigen gefr. Asphaltsch.*selb.aufn.Kehrm.**
StL-Nr. 2231130583001
Unterlage reinigen. Anfallendes Kehrgut nach Wahl des
AN verwerten.
Unterlage = gefräste Asphaltschicht.
Selbstaufnehmende Kehrmaschine.
Menge: 3100,000 m2
Zuordnung: 113

**04.02.0010 Bitumenemulsion aufsprühen Bk100-Bk3,2*Asphalt gefräst Rampenspritzgerät*C60BP4-S Menge 250 g/m2*vor A.deckschicht**
StL-Nr. 223113063121123
Bitumenemulsion zur Herstellung des Schichtenverbundes
aufsprühen.
Auf Verkehrsflächen der Belastungsklassen Bk100 bis
Bk3,2.
Unterlage = Asphaltbefestigung, gefräst.
Mit Rampenspritzgerät.
Bindemittel = C60BP4-S.
Bindemittelmenge = 250 g/m2.
Vor Einbau Asphaltdeckschicht.
Menge: 3100,000 m2
Zuordnung: 113

**04.02.0011 Asphaltdecksch. aus AC 11 D SP herst. Bk3,2*Dicke 4 cm**
Asphaltdeckschicht aus splittreichem Asphaltbeton für
Asphaltdeckschichten AC 11 D SP herstellen. Anlieferung
des Asphaltmischguts in thermoisolierten
Transportbehältern.
In Verkehrsflächen der Belastungsklasse Bk3,2.
Einbaudicke = 4 cm.
Bindemittel 10/40-65A
Grobe Gesteinskörnung = Kategorie PSV 51
Art der Zusammensetzung entsprechend AP AC D SP
Menge: 3100,000 m2
Zuordnung: 113

**04.02.0012 Abstumpfungsmaßnahme durchführen LFK 1/3*Gestein wie Decke Menge 1 kg/m2*maschinell**
StL-Nr. 2231139521111
Abstumpfungsmaßnahme zur Erhöhung der Anfangsgriffigkeit durch gleichmäßiges Aufbringen und Einwalzen von
Abstreukörnung durchführen. Nicht gebundene Abstreukörnung aufnehmen und nach Wahl des AN verwerten.
Abstreukörnung = Lieferkörnung 1/3.
Aus Gestein wie grobe Gesteinskörnung in Asphaltdeckschicht.
Abstreumenge = 1 kg/m2.
Maschinell abstreuen.
Menge: 3100,000 m2
Zuordnung: 113

*Hinweis*
und 04.02.0014
Fuge der Asphaltbefestigung
Raster bzw. Anordnung der Fugen wird vor Baubeginn der
Arbeiten mit dem AG festgelegt

**04.02.0013 Naht oder Anschluss zur Fuge aufw. Tiefe 45 mm*Breite 10 mm**
StL-Nr. 223113937997199
Naht oder Anschluss ohne Fugenspalt in Asphaltdeckschicht zur Fuge aufweiten und säubern. Anfallende Ausbaustoffe nach Wahl des AN verwerten.
Naht, Anschluss 'längs und quer '
Einzellängen '5 bis 12m'
Fugenspalttiefe = 45 mm.
Fugenspaltbreite = 10 mm.
Aufweiten 'durch Naßschneiden'
Menge: 80,000 m
Zuordnung: 113

**04.02.0014 Fugenfüllung herstellen Querfuge*Tiefe 45 mm Breite 10 mm*Fugenmasse N2**
StL-Nr. 22311394229971001
Fugenfüllung herstellen.
Querfuge.
In 'Deckschicht und OK Binder'
Einzellängen '5 bis 12m'
Fugenspalttiefe = 45 mm.
Fugenspaltbreite = 10 mm.
Mit heiß verarbeitbarer Fugenmasse Typ N2, einschließlich zugehörigem und zuvor aufgetragenem Voranstrichmittel.
Menge: 80,000 m
Zuordnung: 113

**04.02.0015 Naht oder Anschluss zur Fuge aufw. Tiefe 25 mm*Breite 10 mm schneiden**
StL-Nr. 223113937993101
Naht oder Anschluss ohne Fugenspalt in Asphaltdeckschicht zur Fuge aufweiten und säubern. Anfallende Ausbaustoffe nach Wahl des AN verwerten.
Naht, Anschluss 'längs und quer '
Einzellängen '< 3m bis >100m '
Fugenspalttiefe = 25 mm.
Fugenspaltbreite = 10 mm.
Aufweiten durch Schneiden.
Menge: 320,000 m
Zuordnung: 113

**04.02.0016 Fugenfüllung herstellen Längs-/Querfuge*Deckschicht*Tiefe 25 mm Breite 10 mm*Fugenmasse N2**
StL-Nr. 22311394231931001
Fugenfüllung herstellen.
Längs- und Querfuge.
In der Asphaltdeckschicht.
Einzellängen '< 3m bis >100m '
Fugenspalttiefe = 25 mm.
Fugenspaltbreite = 10 mm.
Mit heiß verarbeitbarer Fugenmasse Typ N2, einschließlich zugehörigem und zuvor aufgetragenem Voranstrichmittel.
Menge: 320,000 m
Zuordnung: 113

**04.02.0017 Anschluss a. Fuge m. Fugenm. herst. Bord-Randfuge*Deckschicht Tiefe 25 mm*Breite 12 mm Fugenmasse N2**
StL-Nr. 22311391241032001
Anschluss als Fuge mit Fugenmasse herstellen.
Randfuge vor Borden.
In der Asphaltdeckschicht ausbilden.
Fugenspalttiefe = 25 mm.
Fugenspaltbreite = 12 mm.
Mit heiß verarbeitbarer Fugenmasse Typ N2, einschließlich zugehörigem und zuvor aufgetragenem Voranstrichmittel.
Menge: 210,000 m
Zuordnung: 113

#### Unterabschnitt 04.03 Markierungsarbeiten

*Hinweis*
Die Typ I-Markierung ist in der Verkehrssicherung der
Deckenerneuerung durchzuführen.

**04.03.0001 Lagesicherung der Markierung**
vorhandene Lage der Markierung vor dem Entfernen
sichern
Lagesicherung nach Wahl des AN durchführen und
Dokumentation anfertigen
Menge: 1,000 Psch

**04.03.0002 Markierungszeichen entfernen Plastikmasse*a.Asphaltdecksch. Deckenerneuerung*Abf.d. Verw.zuf.**
StL-Nr. 221131015311001
Markierungszeichen entfernen. Abgerechnet wird die entfernte markierte Fläche. Bei Pfeil, Buchstabe, Ziffer,
Verkehrsschild und Piktogramm ergibt sich die Fläche
aus dem kleinsten umschließenden Rechteck.
Markierungsstoffart = Plastikmasse.
Auf Asphaltdeckschicht.
Entfernen für Deckenerneuerung.
Abfall aufnehmen und nach Wahl des AN verwerten.
Menge: 200,000 m2
Zuordnung: 131

**04.03.0003 Markierungsfläche reinigen Saugkehrwagen**
StL-Nr. 22113111002
Fläche für Markierung reinigen. Kehrgut aufnehmen und
nach Wahl des AN verwerten. Abgerechnet wird die zu
markierende Fläche. Bei Pfeil, Buchstabe, Ziffer, Verkehrsschild, und Piktogramm ergibt sich die Fläche aus
dem kleinsten umschließenden Rechteck.
Reinigung mit Saugkehrwagen.
Menge: 200,000 m2
Zuordnung: 131

**04.03.0004 Längsmarkierung Typ I herstellen durchg.Fb.begr.*Breite 0,15 m mit Vormarkierung*einkomp. Farbe*mind. P 5 a.Asphaltdecksch.**
StL-Nr. 22113120512119201
Längsmarkierung Typ I einschl. evtl. Sperrflächenumrandung als Verkehrsfreigabemarkierung herstellen. Abgerechnet wird der markierte Strich, bei Doppelstrichen
zwei Striche.
Durchgehend als Fahrbahnbegrenzung.
Strichbreite = 0,15 m.
Strich mit Vormarkierung.
Markierungssystem aus einkomponentiger lösemittelarmer
Farbe (High-Solid).
Schichtdicke 'Nassfilm 2 x 0,3 mm,2 x
Nachstreumittel (kompl.) '
Verkehrsklasse mindestens P 5.
Markierung auf Asphaltdeckschicht.
Menge: 1020,000 m
Zuordnung: 131

**04.03.0005 Längsmarkierung Typ I herstellen Leitlinie 1 zu 1*Breite 0,15 m mit Vormarkierung*einkomp. Farbe*mind. P 5 a.Asphaltdecksch.**
StL-Nr. 22113120552119201
Längsmarkierung Typ I einschl. evtl. Sperrflächenumrandung als Verkehrsfreigabemarkierung herstellen. Abgerechnet wird der markierte Strich, bei Doppelstrichen
zwei Striche.
Unterbrochen; Verhältnis Strich/Lücke 1 zu 1 als Leitlinie.
Strichbreite = 0,15 m.
Strich mit Vormarkierung.
Markierungssystem aus einkomponentiger lösemittelarmer
Farbe (High-Solid).
Schichtdicke '40Nassfilm 2x0,3 mm, 2x Nachstreumittel
(kompl)'
Verkehrsklasse mindestens P 5.
Markierung auf Asphaltdeckschicht.
Menge: 50,000 m
Zuordnung: 131

**04.03.0006 Längsmarkierung Typ I herstellen Blockmark. 1 zu 1*Breite 0,25 m mit Vormarkierung*einkomp. Farbe*mind. P 5 a.Asphaltdecksch.**
StL-Nr. 22113120543119201
Längsmarkierung Typ I einschl. evtl. Sperrflächenumrandung als Verkehrsfreigabemarkierung herstellen. Abgerechnet wird der markierte Strich, bei Doppelstrichen
zwei Striche.
Unterbrochen; Verhältnis Strich/Lücke 1 zu 1 als Fahrbahnbegrenzung (Blockmarkierung).
Strichbreite = 0,25 m.
Strich mit Vormarkierung.
Markierungssystem aus einkomponentiger lösemittelarmer
Farbe (High-Solid).
Schichtdicke 'Nassfilm 2x0,3 mm, 2x Nachstreumittel
(kompl)'
Verkehrsklasse mindestens P 5.
Markierung auf Asphaltdeckschicht.
Menge: 70,000 m
Zuordnung: 131

**04.03.0007 Längsmarkierung Typ I herstellen durchg.Fb.begr.*Breite 0,25 m mit Vormarkierung*einkomp. Farbe*mind. P 5 a.Asphaltdecksch.**
StL-Nr. 22113120513119201
Längsmarkierung Typ I einschl. evtl. Sperrflächenumrandung als Verkehrsfreigabemarkierung herstellen. Abgerechnet wird der markierte Strich, bei Doppelstrichen
zwei Striche.
Durchgehend als Fahrbahnbegrenzung.
Strichbreite = 0,25 m.
Strich mit Vormarkierung.
Markierungssystem aus einkomponentiger lösemittelarmer
Farbe (High-Solid).
Schichtdicke 'Nassfilm 2x0,3 mm, 2x Nachstreumittel
(kompl.'
Verkehrsklasse mindestens P 5.
Markierung auf Asphaltdeckschicht.
Menge: 25,000 m
Zuordnung: 131

**04.03.0008 Pfeilmarkierung Typ I herstellen li.o.re. ab*mit Vormarkierung Länge 5,00 m*einkomp. Farbe*mind. P 5 a.Asphaltdecksch.**
StL-Nr. 22113122021219201
Pfeilmarkierung Typ I als Verkehrsfreigabemarkierung
herstellen.
Markierungszeichen = Pfeil links oder rechts ab.
Mit Vormarkierung.
Länge = 5,00 m.
Markierungssystem aus einkomponentiger lösemittelarmer
Farbe (High-Solid).
Schichtdicke 'Nassfilm 2 x 0,3 mm,2 x
Nachstreumittel (kompl.'
Verkehrsklasse mindestens P 5.
Markierung auf Asphaltdeckschicht.
Menge: 4,000 St
Zuordnung: 131

**04.03.0009 Sperrflächenmarkierung Typ I herst. Breite 0,30 m*mit Vormarkierung einkomp. Farbe*a.Asphaltdecksch.**
StL-Nr. 221131215211991
Sperrfläche als Schrägstrichgatter Typ I als Verkehrsfreigabemarkierung herstellen. Abgerechnet wird der
markierte Strich.
Strichbreite = 0,30 m.
Strich mit Vormarkierung.
Markierungssystem aus einkomponentiger lösemittelarmer
Farbe (High-Solid).
Schichtdicke 'Nassfilm 2 x 0,3 mm,2 x
Nachstreumittel (kompl.)'
Verkehrsklasse 'P 5'
Markierung auf Asphaltdeckschicht.
Menge: 10,000 m
Zuordnung: 131

*Hinweis*
Die Typ II-Markierung ist nach einer Liegezeit von
ca. 2 Monaten zu applizieren. Die dafür entstehenden
Aufwendungen (außer,Verkehrssicherung - siehe entspr.
Pos. sind in den EP´s einzukalkulieren.

**04.03.0010 Verkehrszeichenplan aufstellen**
Verkehrszeichenplan für notwendige Verkehrsführungen
zum Betreiben der Baustelle.
Die erforderlichen Verkehrszeichenpläne sind nach § 45
StVO zu fertigen und nach Abstimmung mit dem AG bei
der Verkehrsbehörde die rechtlichen Anordnungen
einzuholen. Änderungen und Ergänzungen einarbeiten.
Genehmigte Pläne rechtzeitig dem AG und der zuständigen
Polizeidienststelle übergeben. Abstimmungen mit den betreffenden Verkehrsbehörden.
Einschließlich erforderlicher Gebühren für die
Einholung sämtlicher für die Anordnung der
Verkehrsführungen er forderlichen Genehmigungen.
Menge: 1,000 Psch

**04.03.0011 Verk.sich. kürzerer Dauer durchf.*stat. Arbeitsst.*über 4 bis 8 Std. bei Tageslicht**
StL-Nr. 22110513590192100
Verkehrssicherung an Arbeitsstellen von kürzerer Dauer
betriebsfertig aufbauen, vorhalten, warten, instand
setzen, betreiben und abbauen. Vorübergehende Verkehrssicherungsmaßnahmen durchführen.
Nach RSA, Regelplan 'DIII/1r und VZ Plan AS mod.'
Für stationäre Arbeitsstelle.
Länge des Arbeitsbereiches ' ca. 500m, Ende
Ausfädelstreifen bis Anfang Einfädelstreifen'
Gesamtdauer der Verkehrsführung über 4 Std. bis 8 Std.
Bei Tageslicht.
Menge: 1,000 St
Zuordnung: 105

**04.03.0012 Verk.sich. kürzerer Dauer durchf.*stat. Arbeitsst.*bis 4 Std. bei Tageslicht**
StL-Nr. 22110513590191100
Verkehrssicherung an Arbeitsstellen von kürzerer Dauer
betriebsfertig aufbauen, vorhalten, warten, instand
setzen, betreiben und abbauen. Vorübergehende Verkehrssicherungsmaßnahmen durchführen.
Nach RSA, Regelplan 'Bild D2 bzw. D3 bzw.  in
Anlehnung, der StVO,
 ZTV-SA und verkehrsrechtlicher Anordnung für die geplante Vollsperrung der Anschlussstelle'
Für stationäre Arbeitsstelle.
Länge des Arbeitsbereiches 'gesamte AS '
Gesamtdauer der Verkehrsführung bis 4 Std.
Bei Tageslicht.
Menge: 1,000 St
Zuordnung: 105

**04.03.0013 Verkehrssicherung an Umleitung AS**
Verkehrssicherung an Umleitungsstrecken für AS
Abstimmung und Beantragen der verkehrsbehördlichen
Anordnung im nachgeordneten Netz incl. Gebühren.
Verkehrssicherung entsprechend aufstellen, beseitigen,
vorhalten, warten und betreiben.
Einsatzzeit nach Unterlagen und in Abstimmung mit AG.
Vorübergehende Sicherungsmaßnahmen durchführen.
Verkehrssicherung der Umleitungsstrecke für das
nachgeordneten Netz nach Disposition des AN.
Vorhandene Verkehrsschilder außer Kraft und wieder
in Kraft setzen.
Menge: 1,000 St

**04.03.0014 Markierungsfläche reinigen Saugkehrwagen**
StL-Nr. 22113111002
Fläche für Markierung reinigen. Kehrgut aufnehmen und
nach Wahl des AN verwerten. Abgerechnet wird die zu
markierende Fläche. Bei Pfeil, Buchstabe, Ziffer, Verkehrsschild, und Piktogramm ergibt sich die Fläche aus
dem kleinsten umschließenden Rechteck.
Reinigung mit Saugkehrwagen.
Menge: 200,000 m2
Zuordnung: 131

**04.03.0015 Längsmarkierung Typ II herstellen durchg.Fb.begr.*Breite 0,15 m ohne Vormarkier.*P 7**
StL-Nr. 22113150512290929
Längsmarkierung Typ II einschl. evtl.
Sperrflächenumrandung als endgültige Markierung herstellen. Abgerechnet wird der markierte Strich, bei
Doppelstrichen zwei Striche.
Durchgehend als Fahrbahnbegrenzung.
Strichbreite = 0,15 m.
Strich ohne Vormarkierung.
Markierungssystem aus 'Kaltspritzplastik
applizieren, anschließend Applikation in Kaltplastik
mit Agglomeraten in kurzer Folge "nass in nass'
Schichtdicke '3,0 mm'
Verkehrsklasse = P 7.
Markierung auf 'Verkehrsfreigabemarkierung'
Menge: 1020,000 m
Zuordnung: 131

**04.03.0016 Längsmarkierung Typ II herstellen Leitlinie 1 zu 1*Breite 0,15 m ohne Vormarkier.*P 7**
StL-Nr. 22113150552290929
Längsmarkierung Typ II einschl. evtl.
Sperrflächenumrandung als endgültige Markierung herstellen. Abgerechnet wird der markierte Strich, bei
Doppelstrichen zwei Striche.
Unterbrochen; Verhältnis Strich/Lücke 1 zu 1 als Leitlinie.
Strichbreite = 0,15 m.
Strich ohne Vormarkierung.
Markierungssystem aus 'Kaltspritzplastik applizieren,
anschließend Applikation in Kaltplastik mit
Agglomeraten in kurzer Folge "nass in nass"'
Schichtdicke '3 mm'
Verkehrsklasse = P 7.
Markierung auf 'Verkehrsfreigabemarkierung'
Menge: 50,000 m
Zuordnung: 131

**04.03.0017 Längsmarkierung Typ II herstellen Blockmark. 1 zu 1*Breite 0,25 m mit Vormarkierung*Kaltplastikmasse grobe Nachstreum. P 7**
StL-Nr. 22113150543161929
Längsmarkierung Typ II einschl. evtl.
Sperrflächenumrandung als endgültige Markierung herstellen. Abgerechnet wird der markierte Strich, bei
Doppelstrichen zwei Striche.
Unterbrochen; Verhältnis Strich/Lücke 1 zu 1 als Fahrbahnbegrenzung (Blockmarkierung).
Strichbreite = 0,25 m.
Strich mit Vormarkierung.
Markierungssystem aus reaktivem Stoff, nicht spritzbar
(Kaltplastikmasse).
Als System mit groben Nachstreumitteln.
Schichtdicke '3 mm'
Verkehrsklasse = P 7.
Markierung auf 'Verkehrsfreigabemarkierung'
Menge: 70,000 m
Zuordnung: 131

**04.03.0018 Längsmarkierung Typ II herstellen durchg.Fb.begr.*Breite 0,25 m mit Vormarkierung*Kaltplastikmasse grobe Nachstreum. P 7**
StL-Nr. 22113150513161929
Längsmarkierung Typ II einschl. evtl.
Sperrflächenumrandung als endgültige Markierung herstellen. Abgerechnet wird der markierte Strich, bei
Doppelstrichen zwei Striche.
Durchgehend als Fahrbahnbegrenzung.
Strichbreite = 0,25 m.
Strich mit Vormarkierung.
Markierungssystem aus reaktivem Stoff, nicht spritzbar
(Kaltplastikmasse).
Als System mit groben Nachstreumitteln.
Schichtdicke '3 mm'
Verkehrsklasse = P 7.
Markierung auf 'Verkehrsfreigabemarkierung'
Menge: 25,000 m
Zuordnung: 131

**04.03.0019 Pfeilmarkierung Typ II herstellen li.o.re. ab*ohne Vormarkier. Länge 5,00 m*Kaltplastikmasse**
StL-Nr. 22113152022210999
Pfeilmarkierung Typ II als endgültige Markierung herstellen.  Verkehrsklasse P 7.
Markierungszeichen = Pfeil links oder rechts ab.
Ohne Vormarkierung.
Länge = 5,00 m.
Markierungssystem aus reaktivem Stoff, nicht spritzbar
(Kaltplastikmasse).
Schichtdicke '3 mm'
Markierung auf 'Verkehrsfreigabemarkierung'
Menge: 4,000 St
Zuordnung: 131

**04.03.0020 Sperrflächenmarkierung Typ II herst Breite 0,30 m*mit Vormarkierung Kaltplastikmasse*grobe Nachstreum.*P 7**
StL-Nr. 22113151521619299
Sperrfläche als Schrägstrichgatter Typ II als endgültige Markierung herstellen. Abgerechnet wird der markierte Strich.
Strichbreite = 0,30 m.
Strich mit Vormarkierung.
Markierungssystem aus reaktivem Stoff, nicht spritzbar
(Kaltplastikmasse).
Als System mit groben Nachstreumitteln.
Schichtdicke '3 mm'
Verkehrsklasse = P 7.
Markierung auf 'Verkehrsfreigabemarkierung'
Menge: 10,000 m
Zuordnung: 131

### Abschnitt 05 AS Freiwalde -linke Seite

#### Unterabschnitt 05.00 Verkehrssicherung

**05.00.0001 Verkehrszeichenpläne aufstellen**
Verkehrszeichenpläne für notwendige Verkehrsführungen
zum Betreiben der Baustelle bei Vollsperrung (Sperrung
AS Freiwalde  linke Richtungsfahrbahn)und für die
Umleitungsstrecke herstellen, genehmigen lassen und
umsetzen.
Unverzüglich nach Zuschlagserteilung  sind die
erforderlichen Verkehrszeichenpläne nach § 45 StVO
4-fach zu fertigen und nach Abstimmung mit dem AG bei
der Verkehrsbehörde die rechtlichen Anordnungen
einzuholen. Änderungen und Ergänzungen einarbeiten.
Genehmigte Pläne rechtzeitig dem AG und der zuständigen
Polizeidienststelle übergeben. Abstimmungen mit den betreffenden Verkehrsbehörden.
Einschließlich erforderlicher Gebühren für die
Einholung sämtlicher für die Anordnung der
Verkehrsführungen erforderlichen Genehmigungen.
Menge: 1,000 Psch

*Hinweis*
Verkehrssicherung auf der  Autobahn

**05.00.0002 Verkehrssich. läng. Dauer aufbauen Arbeitsstelle*Anordnung Unt. AG**
StL-Nr. 22110510519999199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'DI/3r modifiziert, Sperrung des
1.Fahrstreifens,'
Vorhandene Verkehrsschilder 'außer Kraft  setzen '
Länge des Arbeitsbereiches 'ca. 1000m zwischen Beginn
Ausfädelstreifen bis Ende Einfädelstreifen'
Für Verkehrsführungsphase 'Vollsperrung AS linke RiFa '
Verkehrsrechtliche Anordnung nach Unterlagen des AG
einholen und zugehörige Unterlagen erstellen. Erforderliche Ortsbesichtigungen zur Erstellung der Planunterlagen für die verkehrsrechtliche Anordnung durchführen.
Anfallende Gebühren 'sind einzurechnen '
Menge: 1,000 Psch
Zuordnung: 105

**05.00.0003 Längsmarkierung Typ II herstellen durchg.Fstr.begr.*Breite 0,15 m*mind. P 5*Markierung entf.**
StL-Nr. 22110533222901901
Längsmarkierung Typ II einschl. evtl. Sperrflächenumrandung als vorübergehende Markierung herstellen, warten und instand setzen. Vormarkieren. Vorübergehende
Verkehrssicherungsmaßnahmen durchführen. Abgerechnet
wird der markierte Strich, bei Doppelstrichen zwei
Striche.
Durchgehend als Fahrstreifenbegrenzung.
Strichbreite = 0,15 m.
Markierungssystem aus 'gelber Folie '
Verkehrsklasse mindestens P 5.
Markierung auf 'Fahrbahn der A 13'
Markierung entfernen. Abfall aufnehmen und nach Wahl
des AN verwerten.
Menge: 1200,000 m
Zuordnung: 105

**05.00.0004 Verkehrssich. läng. Dauer vorhalten**
StL-Nr. 22110511090
Verkehrssicherung längerer Dauer vorhalten, warten, instand setzen und betreiben. Vorübergehende Verkehrssicherungsmaßnahmen durchführen. Die Kontrolle der Verkehrssicherung wird gesondert vergütet.
Verkehrssicherung der OZ '05.00.0002'
Menge: 6,000 d
Zuordnung: 105

**05.00.0005 Verkehrssich. läng. Dauer abbauen*in Kraft setzen**
StL-Nr. 2211051209209
Verkehrssicherung an Arbeitsstellen längerer Dauer abbauen. Vorübergehende Verkehrssicherungsmaßnahmen
durchführen. Vorübergehende Markierung entfernen,
transportable Lichtsignalanlage, bauliches Leitelement,
mobile Stauwarnanlage, LED-Anzeigetafel und transportable Schutzeinrichtung abbauen werden gesondert
vergütet.
Nach RSA, Regelplan 'DI/3r modifiziert, wie
Vorposition'
Vorhandene Verkehrsschilder nach Unterlagen des AG wieder in Kraft setzen.
Für Verkehrsführungsphase 'Vollsperrung AS linke RiFa'
Menge: 1,000 Psch
Zuordnung: 105

**05.00.0006 Verk.sich. kürzerer Dauer durchf.*stat.Arb.st. ums. bei Tageslicht*Anordnung n. Unt.**
StL-Nr. 22110513590299119
Verkehrssicherung an Arbeitsstellen von kürzerer Dauer
betriebsfertig aufbauen, vorhalten, warten, instand
setzen, betreiben und abbauen. Vorübergehende Verkehrssicherungsmaßnahmen durchführen.
Nach RSA, Regelplan 'D III/1r '
Für stationäre Arbeitsstelle einschließlich Umsetzen.
Umsetzen nach Unterlagen des AG.
Länge des Arbeitsbereiches 'bis 1000 m'
Gesamtdauer der Verkehrsführung 'bis 10 Stunden '
Bei Tageslicht.
Verkehrsrechtliche Anordnung nach Unterlagen des AG
einholen und zugehörige Unterlagen erstellen. Erforderliche Ortsbesichtigungen zur Erstellung der Planunterlagen für die verkehrsrechtliche Anordnung durchführen.
Anfallende Gebühren 'sind einzurechnen '
Menge: 6,000 St
Zuordnung: 105

**05.00.0007 Plantafeln Anschlussstellen**
Plantafeln als zusätzliche Hinweisschilder auf der
Autobahn bzw. auf der Umleitungsstrecke der  aus
konstruktiv statischen Erfordernissen aufstellen,
vorhalten, warten und beseitigen.
Vorhandene Beschilderung außer Kraft setzen und wieder
in Kraft setzen.
Menge: 4,000 St

*Hinweis*
Verkehrssicherung an der Bundesstraße B 115

**05.00.0008 Verkehrssich. läng. Dauer aufbauen Arb.st.u. Uml.str*Anordnung Unt. AG**
StL-Nr. 22110510539999199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach RSA, Regelplan 'CI/3 modifiziert '
Vorhandene Verkehrsschilder 'außer Kraft setzen  '
Länge des Arbeitsbereiches 'ca. 2x 200 m '
Für Verkehrsführungsphase 'Einengung an Landesstraße im
Bereich der Rampen der AS'
Verkehrsrechtliche Anordnung nach Unterlagen des AG
einholen und zugehörige Unterlagen erstellen. Erforderliche Ortsbesichtigungen zur Erstellung der Planunterlagen für die verkehrsrechtliche Anordnung durchführen.
Anfallende Gebühren 'sind einzurechnen '
Menge: 1,000 Psch
Zuordnung: 105

**05.00.0009 Längsmarkierung Typ II herstellen durchg.Fstr.begr.*Breite 0,12 m*mind. P 5*Markierung entf.**
StL-Nr. 22110533221901901
Längsmarkierung Typ II einschl. evtl. Sperrflächenumrandung als vorübergehende Markierung herstellen, warten und instand setzen. Vormarkieren. Vorübergehende
Verkehrssicherungsmaßnahmen durchführen. Abgerechnet
wird der markierte Strich, bei Doppelstrichen zwei
Striche.
Durchgehend als Fahrstreifenbegrenzung.
Strichbreite = 0,12 m.
Markierungssystem aus ' gelber Folie'
Verkehrsklasse mindestens P 5.
Markierung auf 'Asphaltfahrbahn der Bundesstraße'
Markierung entfernen. Abfall aufnehmen und nach Wahl
des AN verwerten.
Menge: 500,000 m
Zuordnung: 105

**05.00.0010 Verkehrssich. läng. Dauer vorhalten**
StL-Nr. 22110511090
Verkehrssicherung längerer Dauer vorhalten, warten, instand setzen und betreiben. Vorübergehende Verkehrssicherungsmaßnahmen durchführen. Die Kontrolle der Verkehrssicherung wird gesondert vergütet.
Verkehrssicherung der OZ '05.00.0008'
Menge: 7,000 d
Zuordnung: 105

**05.00.0011 Verkehrssich. läng. Dauer abbauen*in Kraft setzen**
StL-Nr. 2211051209209
Verkehrssicherung an Arbeitsstellen längerer Dauer abbauen. Vorübergehende Verkehrssicherungsmaßnahmen
durchführen. Vorübergehende Markierung entfernen,
transportable Lichtsignalanlage, bauliches Leitelement,
mobile Stauwarnanlage, LED-Anzeigetafel und transportable Schutzeinrichtung abbauen werden gesondert
vergütet.
Nach RSA, Regelplan 'CI/3 modifiziert'
Vorhandene Verkehrsschilder nach Unterlagen des AG wieder in Kraft setzen.
Für Verkehrsführungsphase 'Einengung an Bundesstraße im
Bereich der Rampen der AS'
Menge: 1,000 Psch
Zuordnung: 105

**05.00.0012 Verkehrssicherung an Umleitungsstrecke**
Verkehrssicherung an Umleitungsstrecken
aufstellen, beseitigen, vorhalten, warten und betreiben. Einsatzzeit entsprechend des geplanten Bauablaufs.
Vorübergehende Sicherungsmaßnahmen durchführen.
70 v.H. der Pauschale werden nach betriebsfertigem
Aufstellen, der Rest nach Beseitigen vergütet.
Verkehrssicherung der gewählten Umleitungsstrecke
entsprechend dem Bedarfsumleitungsplan des AG.
Beschilderung der angrenzenden Anschlussstellen
entsprechend RSA U-Plan 1 bzw. U-Plan 2
Planskizzen im untergeoordneten Netz entsprechend der
verkehrsbehördlichen Anordnung mindestens 8 Tage vor
geplanter Sperrung aufstellen.
Vorhandene Verkehrsschilder außer Kraft und wieder
in Kraft setzen.
Menge: 1,000 Psch

**05.00.0013 zusätzliche Verkehrszeichen**
zusätzliche Standardverkehrszeichen, als Ronde,
Dreieck, Quadrat
oder Rechteck, Folie Typ RA 2 B, Größe 3, für
Streckenbeschilderung,  einschl. der
notwendigen Aufstellvorrichtungen nach TL sowie
Befestigungsmaterial, auf- und abbauen
Menge: 10,000 St

**05.00.0014 Standardverkehrszeichen vorh. und unterh.**
Standardverkehrszeichen aus Vorposition vorhalten und
unterhalten.
Menge: 9,000 d

**05.00.0015 Vorwarnleuchten vorh. und unterh.**
Vorwarnleuchten aus Vorposition vorhalten und
unterhalten.
Menge: 9,000 d

**05.00.0016 Vorwarnleuchten auf- und abbauen**
Vorwarnleuchten (Halogenleuchte) WL 7 nach TL
Warnleuchten mit einem Durchmesser von 300 mm einschl.
der erforderlichen Aufstellvorrichtung und
Befestigungsmaterial, entsprechend Regelplan D I/6
einschließlich Batterie
Leuchtenunterkante: Mind. 250 cm,
auf- und abbauen
Menge: 15,000 St

**05.00.0017 Kontrolle d. Verkehrss. an Arb.st. zweimal täglich*schrift.Dokument**
StL-Nr. 22110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 9,000 d
Zuordnung: 105

**05.00.0018 Kontrolle d. Verkehrss. a. Uml.str. einmal täglich*schriftl.Dokument**
StL-Nr. 22110591011
Kontrolle der temporären Verkehrsschilder, vorübergehenden Markierungen, transportablen Lichtsignalanlagen,
baulichen Leitelemente und transportablen Schutzeinrichtungen auf Umleitungsstrecke gemäß ZTV-SA durchführen. Die Kontrolle ist unmittelbar nach deren Durchführung zu erfassen und zu dokumentieren. Arbeits- und
Hilfsmittel sind vom AN zu stellen und dem AG jederzeit
zugänglich zu machen.
Kontrolle einmal täglich.
Schriftliche Dokumentation der Kontrolle nach Unterlagen des AG.
Menge: 9,000 d
Zuordnung: 105

#### Unterabschnitt 05.01 Erdbau

**05.01.0001 Bankett profilieren**
Bankett einschließlich Vegetationsdecke für
erforderliche seitliche Baufreiheit des AN zum Fräsen
und den Asphalteinbau profilieren. Überschüssiges
Material einer Verwertung nach Wahl des AN zuführen.
Fehlstellen mit Oberboden auffüllen und Rasenansaat RSM
5.1 liefern und ansäen.
Einbauten im Bankett: Schutzplanken incl. Leitpfosten
auf SE, Verkehrszeichen  und Eingrableitpfosten
Menge: 1350,000 m

#### Unterabschnitt 05.02 Asphaltarbeiten

**05.02.0001 Asphaltbefestigung trennen Einzelfl. Dicke ü. 3-6 cm**
StL-Nr. 2231130383902
Asphaltbefestigung geradlinig trennen.
in Einzelflächen längs und quer zur Fahrbahnachse,
Trennen 'durch Nassschneiden '
Dicke der Asphaltbefestigung über 3 bis 6 cm.
Menge: 75,000 m
Zuordnung: 113

**05.02.0002 Asphaltbefestigung trennen Einzelfl. Dicke ü. 6-12 cm**
StL-Nr. 2231130383903
Asphaltbefestigung geradlinig trennen.
in Einzelflächen längs und quer zur Fahrbahnachse,
Trennen 'durch Nassschneiden'
Dicke der Asphaltbefestigung über 6 bis 12 cm.
Menge: 75,000 m
Zuordnung: 113

*Hinweis*
Vor dem Abfräsen der Deckschicht ist die Lage der
Querfugen  zu kennzeichnen bzw. zu sichern

**05.02.0003 Asphalt fräsen ADS*Tiefe ü.2,5-4,5cm Fahrbahn*Breite über 200cm Fräsasph. verw.*Unebenheit 4 mm**
StL-Nr. 22311300510301611
Asphalt fräsen und Fräsgut aufnehmen. Anschlusskante
geradlinig auf Frästiefe herstellen. Der Schnittlinienabstand darf maximal 15 mm betragen.
Asphaltdeckschicht.
Frästiefe über 2,5 bis 4,5 cm.
Fläche = Fahrbahn.
Breite der Fläche über 200 cm.
Fräsasphalt nach Wahl des AN verwerten.
Unebenheiten der gefrästen Fläche höchstens 4 mm innerhalb einer 4,00 m langen Messstrecke in Längs- und
Querrichtung.
Menge: 4020,000 m2
Zuordnung: 113

*Hinweis*
bis 05.02.0007
Leistungen erfolgen nur in Abstimmung mit dem AG, es
besteht kein Anspruch auf Ausführung

**05.02.0004 Bitumenemulsion aufsprühen Bk100-Bk3,2*Asphalt gefräst Rampenspritzgerät*C60BP4-S Menge 250 g/m2*vor A.bindersch.**
StL-Nr. 223113063121122
Bitumenemulsion zur Herstellung des Schichtenverbundes
aufsprühen.
Auf Verkehrsflächen der Belastungsklassen Bk100 bis
Bk3,2.
Unterlage = Asphaltbefestigung, gefräst.
Mit Rampenspritzgerät.
Bindemittel = C60BP4-S.
Bindemittelmenge = 250 g/m2.
Vor Einbau Asphaltbinderschicht.
Menge: 1400,000 m2
Zuordnung: 113

**05.02.0005 Asphalt fräsen ABS*Tiefe ü.4,5-6 cm Fahrbahn*Breite über 200cm Fräsasph. verw.*Unebenheit 4 mm**
StL-Nr. 22311300520401611
Asphalt fräsen und Fräsgut aufnehmen. Anschlusskante
geradlinig auf Frästiefe herstellen. Der Schnittlinienabstand darf maximal 15 mm betragen.
Asphaltbinderschicht.
Frästiefe über 4,5 bis 6 cm.
Fläche = Fahrbahn.
Breite der Fläche über 200 cm.
Fräsasphalt nach Wahl des AN verwerten.
Unebenheiten der gefrästen Fläche höchstens 4 mm innerhalb einer 4,00 m langen Messstrecke in Längs- und
Querrichtung.
Menge: 1400,000 m2
Zuordnung: 113

**05.02.0006 Asphaltbindersch.a. AC 16 B S herst Bk3,2 Bitumen 25/55-55A*Gestein SZ 18**
StL-Nr. 22311321949101000
Asphaltbinderschicht aus Asphaltbinder AC 16 B S herstellen. Anlieferung des Asphaltmischguts in
thermoisolierten Transportbehältern.
In Verkehrsflächen der Belastungsklasse Bk3,2.
Einbau '-dicke 5,0 cm '
Bindemittel = 25/55-55 A.
Grobe Gesteinskörnung = Kategorie SZ 18.
Menge: 1400,000 m2
Zuordnung: 113

**05.02.0007 Asphalt feinfräsen ADS*Tiefe bis 1 cm Fahrbahn*Fräsasph. verw. Unebenheit 4 mm**
StL-Nr. 22311300810101011
Asphalt feinfräsen und Fräsgut aufnehmen.
Asphaltdeckschicht.
Frästiefe bis 1 cm.
Fläche = Fahrbahn.
Fräsasphalt nach Wahl des AN verwerten.
Unebenheiten der gefrästen Fläche höchstens 4 mm innerhalb einer 4,00 m langen Messstrecke in Längs- und Qu-
errichtung.
Menge: 500,000 m2
Zuordnung: 113

**05.02.0008 Riss in Asphaltschicht behandeln**
Riss in Tragschicht bzw. Binderschicht behandeln
Riss durch Fräsen aufweiten und verfüllen. Anfallende
Ausbaustoffe der Verwertung nach Wahl des AN zuführen.
Einzellängen bis 20,00 m.
Rissspalttiefe bis 35 mm
Rissspaltbreite bis '25 mm'
Rissraum verfüllen mit heiß verarbeitbarer Rissmasse,
einschließlich zugehörigem und zuvor aufgetragenem Voranstrichmittel.
Menge: 60,000 m

**05.02.0009 Unterlage reinigen gefr. Asphaltsch.*selb.aufn.Kehrm.**
StL-Nr. 2231130583001
Unterlage reinigen. Anfallendes Kehrgut nach Wahl des
AN verwerten.
Unterlage = gefräste Asphaltschicht.
Selbstaufnehmende Kehrmaschine.
Menge: 4020,000 m2
Zuordnung: 113

**05.02.0010 Bitumenemulsion aufsprühen Bk100-Bk3,2*Asphalt gefräst Rampenspritzgerät*C60BP4-S Menge 250 g/m2*vor A.deckschicht**
StL-Nr. 223113063121123
Bitumenemulsion zur Herstellung des Schichtenverbundes
aufsprühen.
Auf Verkehrsflächen der Belastungsklassen Bk100 bis
Bk3,2.
Unterlage = Asphaltbefestigung, gefräst.
Mit Rampenspritzgerät.
Bindemittel = C60BP4-S.
Bindemittelmenge = 250 g/m2.
Vor Einbau Asphaltdeckschicht.
Menge: 4020,000 m2
Zuordnung: 113

**05.02.0011 Asphaltdecksch. aus AC 11 D SP herst. Bk3,2*Dicke 4 cm**
Asphaltdeckschicht aus splittreichem Asphaltbeton für
Asphaltdeckschichten AC 11 D SP herstellen. Anlieferung
des Asphaltmischguts in thermoisolierten
Transportbehältern.
In Verkehrsflächen der Belastungsklasse Bk3,2.
Einbaudicke = 4 cm.
Bindemittel 10/40-65A
Grobe Gesteinskörnung = Kategorie PSV 51
Art der Zusammensetzung entsprechend AP AC D SP
Menge: 4020,000 m2
Zuordnung: 113

**05.02.0012 Abstumpfungsmaßnahme durchführen LFK 1/3*Gestein wie Decke Menge 1 kg/m2*maschinell**
StL-Nr. 2231139521111
Abstumpfungsmaßnahme zur Erhöhung der Anfangsgriffigkeit durch gleichmäßiges Aufbringen und Einwalzen von
Abstreukörnung durchführen. Nicht gebundene Abstreukörnung aufnehmen und nach Wahl des AN verwerten.
Abstreukörnung = Lieferkörnung 1/3.
Aus Gestein wie grobe Gesteinskörnung in Asphaltdeckschicht.
Abstreumenge = 1 kg/m2.
Maschinell abstreuen.
Menge: 4020,000 m2
Zuordnung: 113

*Hinweis*
und 05.02.0014
Fuge der Asphaltbefestigung
Raster bzw. Anordnung der Fugen wird vor Baubeginn der
Arbeiten mit dem AG festgelegt

**05.02.0013 Naht oder Anschluss zur Fuge aufw. Tiefe 45 mm*Breite 10 mm**
StL-Nr. 223113937997199
Naht oder Anschluss ohne Fugenspalt in Asphaltdeckschicht zur Fuge aufweiten und säubern. Anfallende Ausbaustoffe nach Wahl des AN verwerten.
Naht, Anschluss 'längs und quer '
Einzellängen '5 bis 12m'
Fugenspalttiefe = 45 mm.
Fugenspaltbreite = 10 mm.
Aufweiten 'durch Naßschneiden'
Menge: 60,000 m
Zuordnung: 113

**05.02.0014 Fugenfüllung herstellen Querfuge*Tiefe 45 mm Breite 10 mm*Fugenmasse N2**
StL-Nr. 22311394229971001
Fugenfüllung herstellen.
Querfuge.
In 'Deckschicht und OK Binder'
Einzellängen '5 bis 12m'
Fugenspalttiefe = 45 mm.
Fugenspaltbreite = 10 mm.
Mit heiß verarbeitbarer Fugenmasse Typ N2, einschließlich zugehörigem und zuvor aufgetragenem Voranstrichmittel.
Menge: 60,000 m
Zuordnung: 113

**05.02.0015 Naht oder Anschluss zur Fuge aufw. Tiefe 25 mm*Breite 10 mm schneiden**
StL-Nr. 223113937993101
Naht oder Anschluss ohne Fugenspalt in Asphaltdeckschicht zur Fuge aufweiten und säubern. Anfallende Ausbaustoffe nach Wahl des AN verwerten.
Naht, Anschluss 'längs und quer '
Einzellängen '< 3m bis >100m '
Fugenspalttiefe = 25 mm.
Fugenspaltbreite = 10 mm.
Aufweiten durch Schneiden.
Menge: 370,000 m
Zuordnung: 113

**05.02.0016 Fugenfüllung herstellen Längs-/Querfuge*Deckschicht*Tiefe 25 mm Breite 10 mm*Fugenmasse N2**
StL-Nr. 22311394231931001
Fugenfüllung herstellen.
Längs- und Querfuge.
In der Asphaltdeckschicht.
Einzellängen '< 3m bis >100m '
Fugenspalttiefe = 25 mm.
Fugenspaltbreite = 10 mm.
Mit heiß verarbeitbarer Fugenmasse Typ N2, einschließlich zugehörigem und zuvor aufgetragenem Voranstrichmittel.
Menge: 370,000 m
Zuordnung: 113

**05.02.0017 Anschluss a. Fuge m. Fugenm. herst. Bord-Randfuge*Deckschicht Tiefe 25 mm*Breite 12 mm Fugenmasse N2**
StL-Nr. 22311391241032001
Anschluss als Fuge mit Fugenmasse herstellen.
Randfuge vor Borden.
In der Asphaltdeckschicht ausbilden.
Fugenspalttiefe = 25 mm.
Fugenspaltbreite = 12 mm.
Mit heiß verarbeitbarer Fugenmasse Typ N2, einschließlich zugehörigem und zuvor aufgetragenem Voranstrichmittel.
Menge: 150,000 m
Zuordnung: 113

#### Unterabschnitt 05.03 Markierungsarbeiten

*Hinweis*
Die Typ I-Markierung ist in der Verkehrssicherung der
Deckenerneuerung durchzuführen.

**05.03.0001 Lagesicherung der Markierung**
vorhandene Lage der Markierung vor dem Entfernen
sichern
Lagesicherung nach Wahl des AN durchführen und
Dokumentation anfertigen
Menge: 1,000 Psch

**05.03.0002 Markierungszeichen entfernen Plastikmasse*a.Asphaltdecksch. Deckenerneuerung*Abf.d. Verw.zuf.**
StL-Nr. 221131015311001
Markierungszeichen entfernen. Abgerechnet wird die entfernte markierte Fläche. Bei Pfeil, Buchstabe, Ziffer,
Verkehrsschild und Piktogramm ergibt sich die Fläche
aus dem kleinsten umschließenden Rechteck.
Markierungsstoffart = Plastikmasse.
Auf Asphaltdeckschicht.
Entfernen für Deckenerneuerung.
Abfall aufnehmen und nach Wahl des AN verwerten.
Menge: 240,000 m2
Zuordnung: 131

**05.03.0003 Markierungsfläche reinigen Saugkehrwagen**
StL-Nr. 22113111002
Fläche für Markierung reinigen. Kehrgut aufnehmen und
nach Wahl des AN verwerten. Abgerechnet wird die zu
markierende Fläche. Bei Pfeil, Buchstabe, Ziffer, Verkehrsschild, und Piktogramm ergibt sich die Fläche aus
dem kleinsten umschließenden Rechteck.
Reinigung mit Saugkehrwagen.
Menge: 240,000 m2
Zuordnung: 131

**05.03.0004 Längsmarkierung Typ I herstellen durchg.Fb.begr.*Breite 0,15 m mit Vormarkierung*einkomp. Farbe*mind. P 5 a.Asphaltdecksch.**
StL-Nr. 22113120512119201
Längsmarkierung Typ I einschl. evtl. Sperrflächenumrandung als Verkehrsfreigabemarkierung herstellen. Abgerechnet wird der markierte Strich, bei Doppelstrichen
zwei Striche.
Durchgehend als Fahrbahnbegrenzung.
Strichbreite = 0,15 m.
Strich mit Vormarkierung.
Markierungssystem aus einkomponentiger lösemittelarmer
Farbe (High-Solid).
Schichtdicke 'Nassfilm 2 x 0,3 mm,2 x
Nachstreumittel (kompl.) '
Verkehrsklasse mindestens P 5.
Markierung auf Asphaltdeckschicht.
Menge: 1350,000 m
Zuordnung: 131

**05.03.0005 Längsmarkierung Typ I herstellen Leitlinie 1 zu 1*Breite 0,15 m mit Vormarkierung*einkomp. Farbe*mind. P 5 a.Asphaltdecksch.**
StL-Nr. 22113120552119201
Längsmarkierung Typ I einschl. evtl. Sperrflächenumrandung als Verkehrsfreigabemarkierung herstellen. Abgerechnet wird der markierte Strich, bei Doppelstrichen
zwei Striche.
Unterbrochen; Verhältnis Strich/Lücke 1 zu 1 als Leitlinie.
Strichbreite = 0,15 m.
Strich mit Vormarkierung.
Markierungssystem aus einkomponentiger lösemittelarmer
Farbe (High-Solid).
Schichtdicke '40Nassfilm 2x0,3 mm, 2x Nachstreumittel
(kompl)'
Verkehrsklasse mindestens P 5.
Markierung auf Asphaltdeckschicht.
Menge: 40,000 m
Zuordnung: 131

**05.03.0006 Längsmarkierung Typ I herstellen Blockmark. 1 zu 1*Breite 0,25 m mit Vormarkierung*einkomp. Farbe*mind. P 5 a.Asphaltdecksch.**
StL-Nr. 22113120543119201
Längsmarkierung Typ I einschl. evtl. Sperrflächenumrandung als Verkehrsfreigabemarkierung herstellen. Abgerechnet wird der markierte Strich, bei Doppelstrichen
zwei Striche.
Unterbrochen; Verhältnis Strich/Lücke 1 zu 1 als Fahrbahnbegrenzung (Blockmarkierung).
Strichbreite = 0,25 m.
Strich mit Vormarkierung.
Markierungssystem aus einkomponentiger lösemittelarmer
Farbe (High-Solid).
Schichtdicke 'Nassfilm 2x0,3 mm, 2x Nachstreumittel
(kompl)'
Verkehrsklasse mindestens P 5.
Markierung auf Asphaltdeckschicht.
Menge: 65,000 m
Zuordnung: 131

**05.03.0007 Längsmarkierung Typ I herstellen durchg.Fb.begr.*Breite 0,25 m mit Vormarkierung*einkomp. Farbe*mind. P 5 a.Asphaltdecksch.**
StL-Nr. 22113120513119201
Längsmarkierung Typ I einschl. evtl. Sperrflächenumrandung als Verkehrsfreigabemarkierung herstellen. Abgerechnet wird der markierte Strich, bei Doppelstrichen
zwei Striche.
Durchgehend als Fahrbahnbegrenzung.
Strichbreite = 0,25 m.
Strich mit Vormarkierung.
Markierungssystem aus einkomponentiger lösemittelarmer
Farbe (High-Solid).
Schichtdicke 'Nassfilm 2x0,3 mm, 2x Nachstreumittel
(kompl.'
Verkehrsklasse mindestens P 5.
Markierung auf Asphaltdeckschicht.
Menge: 25,000 m
Zuordnung: 131

**05.03.0008 Pfeilmarkierung Typ I herstellen li.o.re. ab*mit Vormarkierung Länge 5,00 m*einkomp. Farbe*mind. P 5 a.Asphaltdecksch.**
StL-Nr. 22113122021219201
Pfeilmarkierung Typ I als Verkehrsfreigabemarkierung
herstellen.
Markierungszeichen = Pfeil links oder rechts ab.
Mit Vormarkierung.
Länge = 5,00 m.
Markierungssystem aus einkomponentiger lösemittelarmer
Farbe (High-Solid).
Schichtdicke 'Nassfilm 2 x 0,3 mm,2 x
Nachstreumittel (kompl.'
Verkehrsklasse mindestens P 5.
Markierung auf Asphaltdeckschicht.
Menge: 4,000 St
Zuordnung: 131

**05.03.0009 Sperrflächenmarkierung Typ I herst. Breite 0,30 m*mit Vormarkierung einkomp. Farbe*a.Asphaltdecksch.**
StL-Nr. 221131215211991
Sperrfläche als Schrägstrichgatter Typ I als Verkehrsfreigabemarkierung herstellen. Abgerechnet wird der
markierte Strich.
Strichbreite = 0,30 m.
Strich mit Vormarkierung.
Markierungssystem aus einkomponentiger lösemittelarmer
Farbe (High-Solid).
Schichtdicke 'Nassfilm 2 x 0,3 mm,2 x
Nachstreumittel (kompl.)'
Verkehrsklasse 'P 5'
Markierung auf Asphaltdeckschicht.
Menge: 15,000 m
Zuordnung: 131

**05.03.0010 Sperrflächenmarkierung Typ I herst. Breite 0,50 m*mit Vormarkierung einkomp. Farbe*a.Asphaltdecksch.**
StL-Nr. 221131215311991
Sperrfläche als Schrägstrichgatter Typ I als Verkehrsfreigabemarkierung herstellen. Abgerechnet wird der
markierte Strich.
Strichbreite = 0,50 m.
Strich mit Vormarkierung.
Markierungssystem aus einkomponentiger lösemittelarmer
Farbe (High-Solid).
Schichtdicke 'Nassfilm 2 x 0,3 mm,2 x
Nachstreumittel (kompl.) '
Verkehrsklasse 'P 5'
Markierung auf Asphaltdeckschicht.
Menge: 10,000 m
Zuordnung: 131

*Hinweis*
Die Typ II-Markierung ist nach einer Liegezeit von
ca. 2 Monaten zu applizieren. Die dafür entstehenden
Aufwendungen (außer,Verkehrssicherung - siehe entspr.
Pos. sind in den EP´s einzukalkulieren.

**05.03.0011 Verkehrszeichenplan aufstellen**
Verkehrszeichenplan für notwendige Verkehrsführungen
zum Betreiben der Baustelle.
Die erforderlichen Verkehrszeichenpläne sind nach § 45
StVO zu fertigen und nach Abstimmung mit dem AG bei
der Verkehrsbehörde die rechtlichen Anordnungen
einzuholen. Änderungen und Ergänzungen einarbeiten.
Genehmigte Pläne rechtzeitig dem AG und der zuständigen
Polizeidienststelle übergeben. Abstimmungen mit den betreffenden Verkehrsbehörden.
Einschließlich erforderlicher Gebühren für die
Einholung sämtlicher für die Anordnung der
Verkehrsführungen er forderlichen Genehmigungen.
Menge: 1,000 Psch

**05.03.0012 Verk.sich. kürzerer Dauer durchf.*stat. Arbeitsst.*über 4 bis 8 Std. bei Tageslicht**
StL-Nr. 22110513590192100
Verkehrssicherung an Arbeitsstellen von kürzerer Dauer
betriebsfertig aufbauen, vorhalten, warten, instand
setzen, betreiben und abbauen. Vorübergehende Verkehrssicherungsmaßnahmen durchführen.
Nach RSA, Regelplan 'DIII/1r und VZ Plan AS mod.'
Für stationäre Arbeitsstelle.
Länge des Arbeitsbereiches ' ca. 500m, Ende
Ausfädelstreifen bis Anfang Einfädelstreifen'
Gesamtdauer der Verkehrsführung über 4 Std. bis 8 Std.
Bei Tageslicht.
Menge: 1,000 St
Zuordnung: 105

**05.03.0013 Verk.sich. kürzerer Dauer durchf.*stat. Arbeitsst.*bis 4 Std. bei Tageslicht**
StL-Nr. 22110513590191100
Verkehrssicherung an Arbeitsstellen von kürzerer Dauer
betriebsfertig aufbauen, vorhalten, warten, instand
setzen, betreiben und abbauen. Vorübergehende Verkehrssicherungsmaßnahmen durchführen.
Nach RSA, Regelplan 'Bild D2 bzw. D3 bzw.  in
Anlehnung, der StVO,
 ZTV-SA und verkehrsrechtlicher Anordnung für die geplante Vollsperrung der Anschlussstelle'
Für stationäre Arbeitsstelle.
Länge des Arbeitsbereiches 'gesamte AS '
Gesamtdauer der Verkehrsführung bis 4 Std.
Bei Tageslicht.
Menge: 1,000 St
Zuordnung: 105

**05.03.0014 Verkehrssicherung an Umleitung AS**
Verkehrssicherung an Umleitungsstrecken für AS
Abstimmung und Beantragen der verkehrsbehördlichen
Anordnung im nachgeordneten Netz incl. Gebühren.
Verkehrssicherung entsprechend aufstellen, beseitigen,
vorhalten, warten und betreiben.
Einsatzzeit nach Unterlagen und in Abstimmung mit AG.
Vorübergehende Sicherungsmaßnahmen durchführen.
Verkehrssicherung der Umleitungsstrecke für das
nachgeordneten Netz nach Disposition des AN.
Vorhandene Verkehrsschilder außer Kraft und wieder
in Kraft setzen.
Menge: 1,000 St

**05.03.0015 Markierungsfläche reinigen Saugkehrwagen**
StL-Nr. 22113111002
Fläche für Markierung reinigen. Kehrgut aufnehmen und
nach Wahl des AN verwerten. Abgerechnet wird die zu
markierende Fläche. Bei Pfeil, Buchstabe, Ziffer, Verkehrsschild, und Piktogramm ergibt sich die Fläche aus
dem kleinsten umschließenden Rechteck.
Reinigung mit Saugkehrwagen.
Menge: 240,000 m2
Zuordnung: 131

**05.03.0016 Längsmarkierung Typ II herstellen durchg.Fb.begr.*Breite 0,15 m ohne Vormarkier.*P 7**
StL-Nr. 22113150512290929
Längsmarkierung Typ II einschl. evtl.
Sperrflächenumrandung als endgültige Markierung herstellen. Abgerechnet wird der markierte Strich, bei
Doppelstrichen zwei Striche.
Durchgehend als Fahrbahnbegrenzung.
Strichbreite = 0,15 m.
Strich ohne Vormarkierung.
Markierungssystem aus 'Kaltspritzplastik
applizieren, anschließend Applikation in Kaltplastik
mit Agglomeraten in kurzer Folge "nass in nass'
Schichtdicke '3,0 mm'
Verkehrsklasse = P 7.
Markierung auf 'Verkehrsfreigabemarkierung'
Menge: 1350,000 m
Zuordnung: 131

**05.03.0017 Längsmarkierung Typ II herstellen Leitlinie 1 zu 1*Breite 0,15 m ohne Vormarkier.*P 7**
StL-Nr. 22113150552290929
Längsmarkierung Typ II einschl. evtl.
Sperrflächenumrandung als endgültige Markierung herstellen. Abgerechnet wird der markierte Strich, bei
Doppelstrichen zwei Striche.
Unterbrochen; Verhältnis Strich/Lücke 1 zu 1 als Leitlinie.
Strichbreite = 0,15 m.
Strich ohne Vormarkierung.
Markierungssystem aus 'Kaltspritzplastik applizieren,
anschließend Applikation in Kaltplastik mit
Agglomeraten in kurzer Folge "nass in nass"'
Schichtdicke '3 mm'
Verkehrsklasse = P 7.
Markierung auf 'Verkehrsfreigabemarkierung'
Menge: 40,000 m
Zuordnung: 131

**05.03.0018 Längsmarkierung Typ II herstellen Blockmark. 1 zu 1*Breite 0,25 m mit Vormarkierung*Kaltplastikmasse grobe Nachstreum. P 7**
StL-Nr. 22113150543161929
Längsmarkierung Typ II einschl. evtl.
Sperrflächenumrandung als endgültige Markierung herstellen. Abgerechnet wird der markierte Strich, bei
Doppelstrichen zwei Striche.
Unterbrochen; Verhältnis Strich/Lücke 1 zu 1 als Fahrbahnbegrenzung (Blockmarkierung).
Strichbreite = 0,25 m.
Strich mit Vormarkierung.
Markierungssystem aus reaktivem Stoff, nicht spritzbar
(Kaltplastikmasse).
Als System mit groben Nachstreumitteln.
Schichtdicke '3 mm'
Verkehrsklasse = P 7.
Markierung auf 'Verkehrsfreigabemarkierung'
Menge: 65,000 m
Zuordnung: 131

**05.03.0019 Längsmarkierung Typ II herstellen durchg.Fb.begr.*Breite 0,25 m mit Vormarkierung*Kaltplastikmasse grobe Nachstreum. P 7**
StL-Nr. 22113150513161929
Längsmarkierung Typ II einschl. evtl.
Sperrflächenumrandung als endgültige Markierung herstellen. Abgerechnet wird der markierte Strich, bei
Doppelstrichen zwei Striche.
Durchgehend als Fahrbahnbegrenzung.
Strichbreite = 0,25 m.
Strich mit Vormarkierung.
Markierungssystem aus reaktivem Stoff, nicht spritzbar
(Kaltplastikmasse).
Als System mit groben Nachstreumitteln.
Schichtdicke '3 mm'
Verkehrsklasse = P 7.
Markierung auf 'Verkehrsfreigabemarkierung'
Menge: 25,000 m
Zuordnung: 131

**05.03.0020 Pfeilmarkierung Typ II herstellen li.o.re. ab*ohne Vormarkier. Länge 5,00 m*Kaltplastikmasse**
StL-Nr. 22113152022210999
Pfeilmarkierung Typ II als endgültige Markierung herstellen.  Verkehrsklasse P 7.
Markierungszeichen = Pfeil links oder rechts ab.
Ohne Vormarkierung.
Länge = 5,00 m.
Markierungssystem aus reaktivem Stoff, nicht spritzbar
(Kaltplastikmasse).
Schichtdicke '3 mm'
Markierung auf 'Verkehrsfreigabemarkierung'
Menge: 4,000 St
Zuordnung: 131

**05.03.0021 Sperrflächenmarkierung Typ II herst Breite 0,30 m*mit Vormarkierung Kaltplastikmasse*grobe Nachstreum.*P 7**
StL-Nr. 22113151521619299
Sperrfläche als Schrägstrichgatter Typ II als endgültige Markierung herstellen. Abgerechnet wird der markierte Strich.
Strichbreite = 0,30 m.
Strich mit Vormarkierung.
Markierungssystem aus reaktivem Stoff, nicht spritzbar
(Kaltplastikmasse).
Als System mit groben Nachstreumitteln.
Schichtdicke '3 mm'
Verkehrsklasse = P 7.
Markierung auf 'Verkehrsfreigabemarkierung'
Menge: 15,000 m
Zuordnung: 131

**05.03.0022 Sperrflächenmarkierung Typ II herst Breite 0,50 m*mit Vormarkierung Kaltplastikmasse*grobe Nachstreum.*P 7**
StL-Nr. 22113151531619299
Sperrfläche als Schrägstrichgatter Typ II als endgültige Markierung herstellen. Abgerechnet wird der markierte Strich.
Strichbreite = 0,50 m.
Strich mit Vormarkierung.
Markierungssystem aus reaktivem Stoff, nicht spritzbar
(Kaltplastikmasse).
Als System mit groben Nachstreumitteln.
Schichtdicke '3 mm'
Verkehrsklasse = P 7.
Markierung auf 'Verkehrsfreigabemarkierung'
Menge: 10,000 m
Zuordnung: 131

USt %: 19,00
